# Geocompuesto para sistema de drenaje

- Propiedad del archivo: CYPE INGENIEROS, S.A.
- Formato: FIEBDC-3/2002
- Ámbito geográfico: Región de Murcia
- Divisa: EUR
- Costes indirectos: 3.00 %
- IVA: 21.00 %

## N Aislamientos e impermeabilizaciones

### NG Geosintéticos

#### NGC Geocompuestos

**NGC010** m² Geocompuesto para sistema de drenaje.
Geocompuesto drenante, formado por un cuerpo alveolar doble bicúspide de polietileno de alta densidad que lleva termofijado a cada una de sus caras un geotextil a base de filamentos de polipropileno unidos mecánicamente por un proceso de agujeteado con posterior tratamiento térmico, con una capacidad drenante de 0,85 l/m·s (presión 20kPa, gradiente i=1), con una resistencia a la tracción longitudinal de 16,1 kN/m, una resistencia a la tracción transversal de 18,4 kN/m y 8 mm de espesor, para drenaje vertical (muros y túneles). Colocación en obra: con solapes y con rosetas (2 ud/m²).
Incluye: Colocación del geocompuesto. Resolución de solapes y uniones. Resolución de puntos singulares. Fijación del geocompuesto.
Criterio de medición de proyecto: Superficie medida según documentación gráfica de Proyecto.
Criterio de medición de obra: Se medirá la superficie realmente ejecutada según especificaciones de Proyecto, incluyendo las entregas y los solapes.

| Código | Ud | Descripción | Rendimiento | Precio | Importe |
|---|---|---|---|---|---|
| mt14geo010d | m² | Geocompuesto drenante, formado por un cuerpo alveolar doble bicúspide de polietileno de alta densidad que lleva termofijado a cada una de sus caras un geotextil a base de filamentos de polipropileno unidos mecánicamente por un proceso de agujeteado con posterior tratamiento térmico, con una capacidad drenante de 0,85 l/m·s (presión 20kPa, gradiente i=1), con una resistencia a la tracción longitudinal de 16,1 kN/m, una resistencia a la tracción transversal de 18,4 kN/m y 8 mm de espesor. (material) | 1.100 | 7.36 | 8.10 |
| mt15pao010a | Ud | Roseta, para fijación de lámina drenante. (material) | 2.000 | 0.02 | 0.04 |
| mo041 | h | Oficial 1ª construcción de obra civil. (mano de obra) | 0.027 | 22.53 | 0.61 |
| mo087 | h | Ayudante construcción de obra civil. (mano de obra) | 0.027 | 21.78 | 0.59 |
| % | % | Costes directos complementarios | 2 % | 9.34 | 0.19 |
|  |  | Costes directos |  |  | 9.53 |
