# Capa de separación bajo escollera, de geotextil

- Propiedad del archivo: CYPE INGENIEROS, S.A.
- Formato: FIEBDC-3/2002
- Ámbito geográfico: Región de Murcia
- Divisa: EUR
- Costes indirectos: 3.00 %
- IVA: 21.00 %

## N Aislamientos e impermeabilizaciones

### NI Impermeabilizaciones

#### NIE Escolleras

**NIE010** m² Capa de separación bajo escollera, de geotextil.
Capa de separación bajo escollera, de geotextil no tejido compuesto por fibras de poliéster unidas por agujeteado, con una resistencia a la tracción longitudinal de 6,8 kN/m, una resistencia a la tracción transversal de 7,8 kN/m, una apertura de cono al ensayo de perforación dinámica según UNE-EN ISO 13433 inferior a 3 mm, resistencia CBR a punzonamiento 1,7 kN y una masa superficial de 500 g/m², colocado con solapes sobre el terreno, fijado con piqueta de anclaje de acero, en forma de L, de 6 mm de diámetro, para evitar su desplazamiento.
Incluye: Replanteo y corte. Colocación del geotextil. Resolución de solapes y uniones. Fijación del geotextil.
Criterio de medición de proyecto: Superficie medida según documentación gráfica de Proyecto.
Criterio de medición de obra: Se medirá la superficie realmente ejecutada según especificaciones de Proyecto.

| Código | Ud | Descripción | Rendimiento | Precio | Importe |
|---|---|---|---|---|---|
| mt14gsa020ei | m² | Geotextil no tejido compuesto por fibras de poliéster unidas por agujeteado, con una resistencia a la tracción longitudinal de 6,8 kN/m, una resistencia a la tracción transversal de 7,8 kN/m, una apertura de cono al ensayo de perforación dinámica según UNE-EN ISO 13433 inferior a 3 mm, resistencia CBR a punzonamiento 1,7 kN y una masa superficial de 500 g/m², según UNE-EN 13252. (material) | 1.100 | 2.38 | 2.62 |
| mt48mal015c | Ud | Piqueta de anclaje de acero, en forma de L, de 6 mm de diámetro, para sujeción de redes y mallas al terreno. (material) | 1.000 | 0.68 | 0.68 |
| mo041 | h | Oficial 1ª construcción de obra civil. (mano de obra) | 0.055 | 22.53 | 1.24 |
| mo087 | h | Ayudante construcción de obra civil. (mano de obra) | 0.055 | 21.78 | 1.20 |
| % | % | Costes directos complementarios | 2 % | 5.74 | 0.11 |
|  |  | Costes directos |  |  | 5.85 |
