# Campo de fútbol 3x3

- Propiedad del archivo: CYPE INGENIEROS, S.A.
- Formato: FIEBDC-3/2002
- Ámbito geográfico: Región de Murcia
- Divisa: EUR
- Costes indirectos: 3.00 %
- IVA: 21.00 %

## T Equipamiento urbano

### TA Instalaciones deportivas completas

#### TAF Campos de fútbol

**TAF005** Ud Campo de fútbol 3x3.
Campo de fútbol 3x3, de 16x8 m, con una puerta de acceso y lunas de vidrio de seguridad templado, de 12 mm de espesor, formado por una estructura metálica modular, compuesta por perfiles, tubos y pilares, de acero S235JR laminado en caliente; un conjunto de lunas de vidrio de seguridad templado, de 12 mm de espesor, con taladros para fijación a la estructura; un juego de dos redes de portería, color blanco; 8 mástiles de red de protección de fondo para fijar sobre la estructura metálica, de tubo de acero galvanizado, de 60 mm de diámetro y 2 m de altura; y 32 m² de red de protección de fondo, color blanco. Incluso elementos de fijación.
Criterio de valoración económica: El precio no incluye el pavimento deportivo.
Incluye: Replanteo. Montaje y fijación de la estructura metálica. Colocación y fijación de las lunas de vidrio. Fijación de las redes de portería. Montaje y fijación, sobre la estructura metálica, de los mástiles de las redes de protección de fondo. Fijación de las redes de protección de fondo. Comprobación de su correcto funcionamiento.
Criterio de medición de proyecto: Número de unidades previstas, según documentación gráfica de Proyecto.
Criterio de medición de obra: Se medirá el número de unidades realmente ejecutadas según especificaciones de Proyecto.

| Código | Ud | Descripción | Rendimiento | Precio | Importe |
|---|---|---|---|---|---|
| mt47cit450a | Ud | Estructura metálica modular para campo de fútbol 3x3, de 16x8 m, con una puerta de acceso, compuesta por perfiles, tubos y pilares, de acero S235JR laminado en caliente, acabado lacado, color azul, con elementos de fijación. (material) | 1.000 | 8799.60 | 8799.60 |
| mt47cit460a | Ud | Conjunto de lunas de vidrio de seguridad templado, de 12 mm de espesor, con taladros para fijación a la estructura, para campo de fútbol 3x3, de 16x8 m, incluso tornillería, elementos auxiliares y pequeño material. (material) | 1.000 | 3852.87 | 3852.87 |
| mt47cit470a | Ud | Juego de dos redes de portería, color blanco, para campo de fútbol 3x3. (material) | 1.000 | 41.16 | 41.16 |
| mt47cit480a | Ud | Mástil de red de protección de fondo para fijar sobre la estructura metálica, de tubo de acero galvanizado, de 60 mm de diámetro y 2 m de altura, para campo de fútbol 3x3, acabado lacado, color azul, con elementos de fijación. (material) | 8.000 | 102.21 | 817.68 |
| mt47cit490a | m² | Red de protección de fondo, color blanco, para campo de fútbol 3x3. (material) | 32.000 | 2.40 | 76.80 |
| mo041 | h | Oficial 1ª construcción de obra civil. (mano de obra) | 35.029 | 22.53 | 789.20 |
| mo087 | h | Ayudante construcción de obra civil. (mano de obra) | 35.029 | 21.78 | 762.93 |
| % | % | Costes directos complementarios | 2 % | 15140.24 | 302.80 |
|  |  | Costes directos |  |  | 15443.04 |
