# Plataforma con badenes

- Propiedad del archivo: CYPE INGENIEROS, S.A.
- Formato: FIEBDC-3/2002
- Ámbito geográfico: Región de Murcia
- Divisa: EUR
- Costes indirectos: 3.00 %
- IVA: 21.00 %

## T Equipamiento urbano

### TD Equipamientos deportivos

#### TDB Circuito de bicicletas

**TDB030** Ud Plataforma con badenes.
Plataforma con badenes para bicicletas, de madera de pino silvestre, tratada en autoclave, con clase de uso 4 según UNE-EN 335, acabada con barniz protector, de 2,50x2,00x0,25 m, con tornillería de acero galvanizado, embutida y protegida con tapones de seguridad, con zona de seguridad de 20,25 m², fijada a una base de hormigón HM-20/P/20/X0. Incluso replanteo, excavación manual del terreno y fijación del equipamiento para bicicletas. Totalmente montada y probada por la empresa instaladora.
Incluye: Replanteo. Excavación con medios manuales. Hormigonado de la base de apoyo. Fijación del equipamiento para bicicletas.
Criterio de medición de proyecto: Número de unidades previstas, según documentación gráfica de Proyecto.
Criterio de medición de obra: Se medirá el número de unidades realmente ejecutadas según especificaciones de Proyecto.

| Código | Ud | Descripción | Rendimiento | Precio | Importe |
|---|---|---|---|---|---|
| mt10hmf010tLc | m³ | Hormigón HM-20/P/20/X0, fabricado en central. (material) | 0.600 | 83.57 | 50.14 |
| mt52bic030a | Ud | Plataforma con badenes para bicicletas, de madera de pino silvestre, tratada en autoclave, con clase de uso 4 según UNE-EN 335, acabada con barniz protector, de 2,50x2,00x0,25 m, con tornillería de acero galvanizado, embutida y protegida con tapones de seguridad, con zona de seguridad de 20,25 m², incluso elementos de fijación. (material) | 1.000 | 1966.69 | 1966.69 |
| op00tal010 |  | Taladro. | 1.000 | 0.00 | 0.00 |
| op00ato010 |  | Atornillador. | 1.000 | 0.00 | 0.00 |
| mo041 | h | Oficial 1ª construcción de obra civil. (mano de obra) | 6.568 | 22.53 | 147.98 |
| mo087 | h | Ayudante construcción de obra civil. (mano de obra) | 9.852 | 21.78 | 214.58 |
| % | % | Costes directos complementarios | 2 % | 2379.39 | 47.59 |
|  |  | Costes directos |  |  | 2426.98 |
