# Portería de balonmano o de fútbol sala

- Propiedad del archivo: CYPE INGENIEROS, S.A.
- Formato: FIEBDC-3/2002
- Ámbito geográfico: Región de Murcia
- Divisa: EUR
- Costes indirectos: 3.00 %
- IVA: 21.00 %

## T Equipamiento urbano

### TD Equipamientos deportivos

#### TDG Juegos deportivos

**TDG060** Ud Portería de balonmano o de fútbol sala.
Portería trasladable de balonmano o fútbol sala de 3 m de base y 2 m de altura formada por: postes y larguero de sección cuadrada de 80x80 mm, de aluminio lacado en franjas blancas y rojas, base de tubo de sección circular de 33 mm de diámetro y red de polietileno con cuerdas de 4 mm de diámetro con soportes de poliamida para sujeción de la red a la portería, fijado a una superficie soporte con elementos de anclaje.
Criterio de valoración económica: El precio no incluye la superficie soporte.
Incluye: Replanteo. Montaje y fijación del equipamiento deportivo. Comprobación de su correcto funcionamiento.
Criterio de medición de proyecto: Número de unidades previstas, según documentación gráfica de Proyecto.
Criterio de medición de obra: Se medirá el número de unidades realmente ejecutadas según especificaciones de Proyecto.

| Código | Ud | Descripción | Rendimiento | Precio | Importe |
|---|---|---|---|---|---|
| mt52dep270D | Ud | Portería trasladable de balonmano o fútbol sala de 3 m de base y 2 m de altura formada por: postes y larguero de sección cuadrada de 80x80 mm, de aluminio lacado en franjas blancas y rojas, base de tubo de sección circular de 33 mm de diámetro y red de polietileno con cuerdas de 4 mm de diámetro con soportes de poliamida para sujeción de la red a la portería, incluso pletina antivuelco para atornillar el tubo a la superficie soporte. (material) | 1.000 | 683.69 | 683.69 |
| mt50spl105b | Ud | Fijación compuesta por taco químico, arandela y tornillo de acero. (material) | 0.340 | 5.82 | 1.98 |
| mo011 | h | Oficial 1ª montador. (mano de obra) | 0.274 | 23.16 | 6.35 |
| mo080 | h | Ayudante montador. (mano de obra) | 0.274 | 21.78 | 5.97 |
| % | % | Costes directos complementarios | 2 % | 697.99 | 13.96 |
|  |  | Costes directos |  |  | 711.95 |
