# Red de protección de pista deportiva

- Propiedad del archivo: CYPE INGENIEROS, S.A.
- Formato: FIEBDC-3/2002
- Ámbito geográfico: Región de Murcia
- Divisa: EUR
- Costes indirectos: 3.00 %
- IVA: 21.00 %

## T Equipamiento urbano

### TD Equipamientos deportivos

#### TDG Juegos deportivos

**TDG170** Ud Red de protección de pista deportiva.
Red de protección de pista deportiva, fija, especialmente indicada para campos de fútbol 8, de fútbol 11, de fútbol sala o de balonmano, para evitar la salida de balones del campo, de 20 m de longitud y 6 m de altura, de cuerdas de nylon de 100x100 mm de luz de malla y 3 mm de diámetro, cosida con cable de acero trenzado superior e inferiormente y sujeta a postes de tubo de acero de 90 mm de diámetro, de 7 m de altura y 5 mm de espesor, colocados cada 5 m, fijados a una base de hormigón HM-20/P/20/X0 de 0,80x0,80x1,00 m, con elementos de anclaje.
Criterio de valoración económica: El precio incluye la excavación.
Incluye: Replanteo. Excavación con medios manuales. Hormigonado de la base de apoyo. Montaje y fijación del equipamiento deportivo. Comprobación de su correcto funcionamiento.
Criterio de medición de proyecto: Número de unidades previstas, según documentación gráfica de Proyecto.
Criterio de medición de obra: Se medirá el número de unidades realmente ejecutadas según especificaciones de Proyecto.

| Código | Ud | Descripción | Rendimiento | Precio | Importe |
|---|---|---|---|---|---|
| mt52dep380a | m² | Red de protección de pista deportiva, de cuerdas de nylon de 100x100 mm de luz de malla y 3 mm de diámetro, con ganchos de acero galvanizado para sujetar la red. (material) | 120.000 | 3.06 | 367.20 |
| mt52dep390b | Ud | Poste de tubo de acero galvanizado de 90 mm de diámetro, de 7 m de altura y 5 mm de espesor, con botes de acero para empotrar los postes, anillas para colocar los cables y tensores para fijar la red. (material) | 5.000 | 72.18 | 360.90 |
| mt52dep400d | m | Cable de acero trenzado de 15 mm de diámetro. (material) | 40.000 | 4.60 | 184.00 |
| mt10hmf010tLc | m³ | Hormigón HM-20/P/20/X0, fabricado en central. (material) | 3.400 | 83.57 | 284.14 |
| mo041 | h | Oficial 1ª construcción de obra civil. (mano de obra) | 0.186 | 22.53 | 4.19 |
| mo087 | h | Ayudante construcción de obra civil. (mano de obra) | 7.213 | 21.78 | 157.10 |
| mo011 | h | Oficial 1ª montador. (mano de obra) | 14.121 | 23.16 | 327.04 |
| % | % | Costes directos complementarios | 2 % | 1684.57 | 33.69 |
|  |  | Costes directos |  |  | 1718.26 |
