# Sistema de seguridad para porterías de balonmano o de fútbol sala

- Propiedad del archivo: CYPE INGENIEROS, S.A.
- Formato: FIEBDC-3/2002
- Ámbito geográfico: Región de Murcia
- Divisa: EUR
- Costes indirectos: 3.00 %
- IVA: 21.00 %

## T Equipamiento urbano

### TD Equipamientos deportivos

#### TDG Juegos deportivos

**TDG090** Ud Sistema de seguridad para porterías de balonmano o de fútbol sala.
Pletina doble de acero para atornillar a la superficie soporte, para dar estabilidad y seguridad a las porterías de balonmano o de fútbol sala trasladables, con base de tubo de sección rectangular.
Incluye: Replanteo. Montaje y fijación del equipamiento deportivo. Comprobación de su correcto funcionamiento.
Criterio de medición de proyecto: Número de unidades previstas, según documentación gráfica de Proyecto.
Criterio de medición de obra: Se medirá el número de unidades realmente ejecutadas según especificaciones de Proyecto.

| Código | Ud | Descripción | Rendimiento | Precio | Importe |
|---|---|---|---|---|---|
| mt52dep300b | Ud | Pletina doble de acero para atornillar a la superficie soporte, para dar estabilidad y seguridad a las porterías de balonmano o de fútbol sala trasladables, con base de tubo de sección rectangular, incluso dos tacos de expansión. (material) | 1.000 | 17.16 | 17.16 |
| mo011 | h | Oficial 1ª montador. (mano de obra) | 0.109 | 23.16 | 2.52 |
| mo080 | h | Ayudante montador. (mano de obra) | 0.109 | 21.78 | 2.37 |
| % | % | Costes directos complementarios | 2 % | 22.05 | 0.44 |
|  |  | Costes directos |  |  | 22.49 |
