# Pavimento absorbedor de impactos, de césped sintético con base amortiguadora incorporada

- Propiedad del archivo: CYPE INGENIEROS, S.A.
- Formato: FIEBDC-3/2002
- Ámbito geográfico: Región de Murcia
- Divisa: EUR
- Costes indirectos: 3.00 %
- IVA: 21.00 %

## T Equipamiento urbano

### TJ Áreas de juegos infantiles

#### TJR Pavimentos absorbedores de impactos

**TJR020** m² Pavimento absorbedor de impactos, de césped sintético con base amortiguadora incorporada.
Pavimento absorbedor de impactos para una altura máxima de caída de 1,0 m, en áreas de juegos infantiles, formado por césped sintético, compuesto de mechones rizados monofilamento de fibra 100% polietileno, tejidos sobre base amortiguadora de espuma de polietileno drenante, de 30 mm de espesor, color azul, banda de unión de 300 mm de anchura y adhesivo especial de poliuretano bicomponente, lastrado con 5 kg/m² de arena de sílice natural, de granulometría comprendida entre 0,2 y 0,5 mm.
Criterio de valoración económica: El precio no incluye la superficie base.
Incluye: Replanteo. Colocación del césped sintético. Lastrado de la superficie.
Criterio de medición de proyecto: Superficie medida según documentación gráfica de Proyecto.
Criterio de medición de obra: Se medirá la superficie realmente ejecutada según especificaciones de Proyecto.

| Código | Ud | Descripción | Rendimiento | Precio | Importe |
|---|---|---|---|---|---|
| mt47adc505b | m² | Césped sintético, compuesto de mechones rizados monofilamento de fibra 100% polietileno resistente a los rayos UV, tejidos sobre base amortiguadora de espuma de polietileno drenante, de 30 mm de espesor, color azul, según UNE-EN 1177. (material) | 1.050 | 41.38 | 43.45 |
| mt01arp015a | kg | Arena de sílice natural, lavada y secada al horno, de granulometría comprendida entre 0,2 y 0,5 mm, presentada en sacos. (material) | 5.000 | 0.15 | 0.75 |
| mt15rev070b | m | Banda de unión para césped sintético en áreas de juegos infantiles, realizada con membrana geotextil multicapa, impermeable y reforzada, compuesta de poliolefinas termoplásticas, provista de fibra para la adhesión en ambas caras, de 0,50 mm de espesor, suministrada en rollos de 300 mm de anchura y 100 m de longitud. (material) | 0.700 | 1.40 | 0.98 |
| mt47adc110a | kg | Adhesivo especial de poliuretano bicomponente. (material) | 0.300 | 4.77 | 1.43 |
| mo041 | h | Oficial 1ª construcción de obra civil. (mano de obra) | 0.109 | 22.53 | 2.46 |
| mo087 | h | Ayudante construcción de obra civil. (mano de obra) | 0.109 | 21.78 | 2.37 |
| % | % | Costes directos complementarios | 2 % | 51.44 | 1.03 |
|  |  | Costes directos |  |  | 52.47 |
