# Perímetro para pavimento absorbedor de impactos, de baldosas de caucho

- Propiedad del archivo: CYPE INGENIEROS, S.A.
- Formato: FIEBDC-3/2002
- Ámbito geográfico: Región de Murcia
- Divisa: EUR
- Costes indirectos: 3.00 %
- IVA: 21.00 %

## T Equipamiento urbano

### TJ Áreas de juegos infantiles

#### TJR Pavimentos absorbedores de impactos

**TJR031** m Perímetro para pavimento absorbedor de impactos, de baldosas de caucho.
Perímetro para pavimento absorbedor de impactos para una altura máxima de caída de 1,6 m, en áreas de juegos infantiles, formado por baldosas de caucho reciclado SBR, con borde biselado, color rojo, de 1000x250x60 mm, recibidas con adhesivo especial de poliuretano bicomponente.
Criterio de valoración económica: El precio no incluye la superficie base.
Incluye: Replanteo. Corte de las piezas. Aplicación del adhesivo. Colocación de las baldosas de caucho. Limpieza final.
Criterio de medición de proyecto: Longitud medida según documentación gráfica de Proyecto.
Criterio de medición de obra: Se medirá la longitud realmente ejecutada según especificaciones de Proyecto.

| Código | Ud | Descripción | Rendimiento | Precio | Importe |
|---|---|---|---|---|---|
| mt47adc110a | kg | Adhesivo especial de poliuretano bicomponente. (material) | 0.200 | 4.77 | 0.95 |
| mt47adc412cb | m | Baldosa de caucho reciclado SBR, con borde biselado, color rojo, de 1000x250x60 mm, con aglomerantes de poliuretano, según UNE-EN 1177. (material) | 1.050 | 15.60 | 16.38 |
| mo041 | h | Oficial 1ª construcción de obra civil. (mano de obra) | 0.088 | 22.53 | 1.98 |
| mo087 | h | Ayudante construcción de obra civil. (mano de obra) | 0.088 | 21.78 | 1.92 |
| % | % | Costes directos complementarios | 2 % | 21.23 | 0.42 |
|  |  | Costes directos |  |  | 21.65 |
