# Pavimento absorbedor de impactos, de césped sintético colocado sobre base amortiguadora. Sistema Compo Recreo "COMPOSAN INDUSTRIAL Y TECNOLOGÍA"

- Propiedad del archivo: CYPE INGENIEROS, S.A.
- Formato: FIEBDC-3/2002
- Ámbito geográfico: Región de Murcia
- Divisa: EUR
- Costes indirectos: 3.00 %
- IVA: 21.00 %

## T Equipamiento urbano

### TJ Áreas de juegos infantiles

#### TJR Pavimentos absorbedores de impactos

**TJR025** m² Pavimento absorbedor de impactos, de césped sintético colocado sobre base amortiguadora. Sistema Compo Recreo "COMPOSAN INDUSTRIAL Y TECNOLOGÍA".
Pavimento absorbedor de impactos para una altura máxima de caída de 1,89 m, sistema Compo Recreo "COMPOSAN INDUSTRIAL Y TECNOLOGÍA", en áreas de juegos infantiles, de 54 mm de espesor total, formado por césped sintético, Compograss P 12/49 (5.0), color verde, compuesto de mechones rectos prefibrilados de 5/32" de fibra 100% polietileno resistente a los rayos UV, 5000 decitex, 110 micras de espesor, tejidos sobre base de polipropileno reforzada con una capa de fieltro, con termofijado y sellado con látex, de 12 mm de altura de pelo, 14 mm de altura total de moqueta, 2264 g/m² y 49140 mechones/m², colocado sobre paneles de aglomerado de corcho natural expandido Compo Eco AT, de 40 mm de espesor, de 1000x500 mm, de entre 100 y 120 kg/m³ de densidad, Euroclase E de reacción al fuego, resistencia a compresión >= 110 kPa, banda de unión de geotextil de polipropileno, Jointing Tape, de 300 mm de anchura y adhesivo de poliuretano bicomponente, lastrado con 10 kg/m² de árido silíceo, de granulometría comprendida entre 0,4 y 0,8 mm.
Criterio de valoración económica: El precio no incluye la superficie base.
Incluye: Replanteo. Colocación de la base amortiguadora. Colocación del césped sintético. Lastrado de la superficie.
Criterio de medición de proyecto: Superficie medida según documentación gráfica de Proyecto.
Criterio de medición de obra: Se medirá la superficie realmente ejecutada según especificaciones de Proyecto.

| Código | Ud | Descripción | Rendimiento | Precio | Importe |
|---|---|---|---|---|---|
| mt47cit700a | m² | Panel de aglomerado de corcho natural expandido Compo Eco AT "COMPOSAN INDUSTRIAL Y TECNOLOGÍA", de 40 mm de espesor, de 1000x500 mm, de entre 100 y 120 kg/m³ de densidad, Euroclase E de reacción al fuego, según UNE-EN 13501-1, resistencia a compresión >= 110 kPa. (material) | 1.030 | 39.78 | 40.97 |
| mt47cit200va | m² | Césped sintético, Compograss P 12/49 (5.0), color verde, compuesto de mechones rectos prefibrilados de 5/32" de fibra 100% polietileno resistente a los rayos UV, 5000 decitex, 110 micras de espesor, tejidos sobre base de polipropileno reforzada con una capa de fieltro, con termofijado y sellado con látex, de 12 mm de altura de pelo, 14 mm de altura total de moqueta, 2264 g/m² y 49140 mechones/m², suministrado en rollos. (material) | 1.030 | 16.47 | 16.96 |
| mt47cit004c | kg | Árido silíceo, de granulometría comprendida entre 0,4 y 0,8 mm "COMPOSAN INDUSTRIAL Y TECNOLOGÍA", suministrado en sacos. (material) | 10.000 | 0.15 | 1.50 |
| mt47cit250p | m | Banda de unión de geotextil de polipropileno, Jointing Tape, de 300 mm de anchura "COMPOSAN INDUSTRIAL Y TECNOLOGÍA", suministrada en rollos. (material) | 0.400 | 1.11 | 0.44 |
| mt47cit260d | kg | Adhesivo de poliuretano bicomponente "COMPOSAN INDUSTRIAL Y TECNOLOGÍA". (material) | 0.180 | 4.54 | 0.82 |
| mo041 | h | Oficial 1ª construcción de obra civil. (mano de obra) | 0.328 | 22.53 | 7.39 |
| mo087 | h | Ayudante construcción de obra civil. (mano de obra) | 0.383 | 21.78 | 8.34 |
| % | % | Costes directos complementarios | 2 % | 76.42 | 1.53 |
|  |  | Costes directos |  |  | 77.95 |
