# Mesa para picnic

- Propiedad del archivo: CYPE INGENIEROS, S.A.
- Formato: FIEBDC-3/2002
- Ámbito geográfico: Región de Murcia
- Divisa: EUR
- Costes indirectos: 3.00 %
- IVA: 21.00 %

## T Equipamiento urbano

### TM Mobiliario urbano

#### TMB Bancos, sillas y mesas

**TMB060** Ud Mesa para picnic.
Conjunto de mesa para picnic, compuesto por una mesa de 90x90x55 cm y dos bancos, de madera de pino tratada en autoclave, fijado a una base de hormigón HM-20/P/20/X0 con elementos de anclaje.
Criterio de valoración económica: El precio incluye la excavación.
Incluye: Replanteo de alineaciones y niveles. Excavación con medios manuales. Hormigonado de la base de apoyo. Colocación y fijación de las piezas.
Criterio de medición de proyecto: Número de unidades previstas, según documentación gráfica de Proyecto.
Criterio de medición de obra: Se medirá el número de unidades realmente ejecutadas según especificaciones de Proyecto.

| Código | Ud | Descripción | Rendimiento | Precio | Importe |
|---|---|---|---|---|---|
| mt10hmf010tLc | m³ | Hormigón HM-20/P/20/X0, fabricado en central. (material) | 0.350 | 83.57 | 29.25 |
| mt50spl105b | Ud | Fijación compuesta por taco químico, arandela y tornillo de acero. (material) | 8.000 | 5.82 | 46.56 |
| mt52mug210a | Ud | Conjunto de mesa para picnic. (material) | 1.000 | 143.03 | 143.03 |
| mo041 | h | Oficial 1ª construcción de obra civil. (mano de obra) | 0.766 | 22.53 | 17.26 |
| mo087 | h | Ayudante construcción de obra civil. (mano de obra) | 0.766 | 21.78 | 16.68 |
| % | % | Costes directos complementarios | 2 % | 252.78 | 5.06 |
|  |  | Costes directos |  |  | 257.84 |
