# Contenedor de carga lateral, de polietileno

- Propiedad del archivo: CYPE INGENIEROS, S.A.
- Formato: FIEBDC-3/2002
- Ámbito geográfico: Región de Murcia
- Divisa: EUR
- Costes indirectos: 3.00 %
- IVA: 21.00 %

## T Equipamiento urbano

### TM Mobiliario urbano

#### TMC Contenedores

**TMC030** Ud Contenedor de carga lateral, de polietileno.
Contenedor de carga lateral de polietileno de alta densidad para recogida no selectiva de residuos sólidos urbanos, de 2400 l de capacidad y 960 kg de carga máxima, de 1880x1370x1625 mm, color gris, provisto de bandas reflectantes, pedal de apertura de tapa, amortiguador y estructura metálica para apoyo en suelos de hasta 35% de pendiente máxima.
Incluye: Descarga en obra. Montaje.
Criterio de medición de proyecto: Número de unidades previstas, según documentación gráfica de Proyecto.
Criterio de medición de obra: Se medirá el número de unidades realmente ejecutadas según especificaciones de Proyecto.

| Código | Ud | Descripción | Rendimiento | Precio | Importe |
|---|---|---|---|---|---|
| mt52muc040aa | Ud | Contenedor de carga lateral de polietileno de alta densidad para recogida no selectiva de residuos sólidos urbanos, de 2400 l de capacidad y 960 kg de carga máxima, de 1880x1370x1625 mm, color gris, resistente a los rayos ultravioleta, a la intemperie, a las soluciones ácidas y alcalinas, a hongos y bacterias y a detergentes, provisto de bandas reflectantes, pedal de apertura de tapa, amortiguador y estructura metálica para apoyo en suelos de hasta 35% de pendiente máxima. Según UNE-EN 12574 (material) | 1.000 | 1287.29 | 1287.29 |
| mq04cag010a | h | Camión con grúa de hasta 6 t. (maquinaria) | 0.220 | 56.47 | 12.42 |
| mo087 | h | Ayudante construcción de obra civil. (mano de obra) | 0.219 | 21.78 | 4.77 |
| % | % | Costes directos complementarios | 2 % | 1304.48 | 26.09 |
|  |  | Costes directos |  |  | 1330.57 |
