# Aparcamiento para bicicletas, de acero

- Propiedad del archivo: CYPE INGENIEROS, S.A.
- Formato: FIEBDC-3/2002
- Ámbito geográfico: Región de Murcia
- Divisa: EUR
- Costes indirectos: 3.00 %
- IVA: 21.00 %

## T Equipamiento urbano

### TM Mobiliario urbano

#### TMI Aparcamientos para bicicletas

**TMI050** Ud Aparcamiento para bicicletas, de acero.
Aparcamiento para 3 bicicletas, formado por estructura de tubo de acero cincado bicromatado de 40 mm de diámetro y 2 mm de espesor, de 1,00x0,75 m, con arandela de remate inferior, fijado a una superficie soporte con elementos de anclaje.
Criterio de valoración económica: El precio no incluye la superficie soporte.
Incluye: Replanteo. Montaje. Eliminación y limpieza del material sobrante.
Criterio de medición de proyecto: Número de unidades previstas, según documentación gráfica de Proyecto.
Criterio de medición de obra: Se medirá el número de unidades realmente ejecutadas según especificaciones de Proyecto.

| Código | Ud | Descripción | Rendimiento | Precio | Importe |
|---|---|---|---|---|---|
| mt50spl105b | Ud | Fijación compuesta por taco químico, arandela y tornillo de acero. (material) | 8.000 | 5.82 | 46.56 |
| mt52apb010f | Ud | Aparcamiento para 3 bicicletas, formado por estructura de tubo de acero cincado bicromatado de 40 mm de diámetro y 2 mm de espesor, de 1,00x0,75 m, con arandela de remate inferior, incluso elementos de fijación. (material) | 1.000 | 236.00 | 236.00 |
| mo041 | h | Oficial 1ª construcción de obra civil. (mano de obra) | 0.657 | 22.53 | 14.80 |
| mo087 | h | Ayudante construcción de obra civil. (mano de obra) | 0.657 | 21.78 | 14.31 |
| % | % | Costes directos complementarios | 2 % | 311.67 | 6.23 |
|  |  | Costes directos |  |  | 317.90 |
