# Jardinera de acero

- Propiedad del archivo: CYPE INGENIEROS, S.A.
- Formato: FIEBDC-3/2002
- Ámbito geográfico: Región de Murcia
- Divisa: EUR
- Costes indirectos: 3.00 %
- IVA: 21.00 %

## T Equipamiento urbano

### TM Mobiliario urbano

#### TMJ Jardineras

**TMJ060** Ud Jardinera de acero.
Jardinera troncocónica de acero, de 130 cm de diámetro superior y 35 cm de altura y 215 litros de capacidad, con imprimación epoxi y pintura de poliéster.
Incluye: Colocación de la jardinera. Eliminación y limpieza del material sobrante.
Criterio de medición de proyecto: Número de unidades previstas, según documentación gráfica de Proyecto.
Criterio de medición de obra: Se medirá el número de unidades realmente ejecutadas según especificaciones de Proyecto.

| Código | Ud | Descripción | Rendimiento | Precio | Importe |
|---|---|---|---|---|---|
| mt52mug250za | Ud | Jardinera troncocónica de acero, de 130 cm de diámetro superior y 35 cm de altura y 215 litros de capacidad, con imprimación epoxi y pintura de poliéster. (material) | 1.000 | 1290.29 | 1290.29 |
| mq04cag010a | h | Camión con grúa de hasta 6 t. (maquinaria) | 0.341 | 56.47 | 19.26 |
| mo041 | h | Oficial 1ª construcción de obra civil. (mano de obra) | 0.339 | 22.53 | 7.64 |
| mo087 | h | Ayudante construcción de obra civil. (mano de obra) | 0.569 | 21.78 | 12.39 |
| % | % | Costes directos complementarios | 2 % | 1329.58 | 26.59 |
|  |  | Costes directos |  |  | 1356.17 |
