# Jardinera de hormigón prefabricado

- Propiedad del archivo: CYPE INGENIEROS, S.A.
- Formato: FIEBDC-3/2002
- Ámbito geográfico: Región de Murcia
- Divisa: EUR
- Costes indirectos: 3.00 %
- IVA: 21.00 %

## T Equipamiento urbano

### TM Mobiliario urbano

#### TMJ Jardineras

**TMJ050** Ud Jardinera de hormigón prefabricado.
Jardinera cuadrada de hormigón prefabricado, de 116x116x90 cm.
Incluye: Colocación de la jardinera. Eliminación y limpieza del material sobrante.
Criterio de medición de proyecto: Número de unidades previstas, según documentación gráfica de Proyecto.
Criterio de medición de obra: Se medirá el número de unidades realmente ejecutadas según especificaciones de Proyecto.

| Código | Ud | Descripción | Rendimiento | Precio | Importe |
|---|---|---|---|---|---|
| mt52mug240a | Ud | Jardinera cuadrada de hormigón prefabricado, de 116x116x90 cm. (material) | 1.000 | 1148.91 | 1148.91 |
| mq04cag010a | h | Camión con grúa de hasta 6 t. (maquinaria) | 1.100 | 56.47 | 62.12 |
| mo041 | h | Oficial 1ª construcción de obra civil. (mano de obra) | 1.095 | 22.53 | 24.67 |
| mo087 | h | Ayudante construcción de obra civil. (mano de obra) | 1.751 | 21.78 | 38.14 |
| % | % | Costes directos complementarios | 2 % | 1273.84 | 25.48 |
|  |  | Costes directos |  |  | 1299.32 |
