# Parasol de lona

- Propiedad del archivo: CYPE INGENIEROS, S.A.
- Formato: FIEBDC-3/2002
- Ámbito geográfico: Región de Murcia
- Divisa: EUR
- Costes indirectos: 3.00 %
- IVA: 21.00 %

## T Equipamiento urbano

### TM Mobiliario urbano

#### TMP Parasoles

**TMP010** Ud Parasol de lona.
Parasol con cubierta de lona de tejido acrílico de 200 g/m², de 220 cm de diámetro y mástil de madera de pino silvestre, tratada en autoclave, con clase de uso 4 según UNE-EN 335, de 250 cm de longitud y 5 cm de diámetro con base móvil desmontable, zincada y lacada, de 80x80 cm, inmovilizada con cuatro piedras de 8 kg cada una.
Incluye: Montaje.
Criterio de medición de proyecto: Número de unidades previstas, según documentación gráfica de Proyecto.
Criterio de medición de obra: Se medirá el número de unidades realmente ejecutadas según especificaciones de Proyecto.

| Código | Ud | Descripción | Rendimiento | Precio | Importe |
|---|---|---|---|---|---|
| mt52par010a | Ud | Parasol con cubierta de lona de tejido acrílico de 200 g/m², de 220 cm de diámetro y mástil de madera de pino silvestre, tratada en autoclave, con clase de uso 4 según UNE-EN 335, de 250 cm de longitud y 5 cm de diámetro. (material) | 1.000 | 128.73 | 128.73 |
| mt52par020 | Ud | Base móvil desmontable, zincada y lacada, de 80x80 cm, inmovilizada con cuatro piedras de 8 kg cada una. (material) | 1.000 | 78.67 | 78.67 |
| mo087 | h | Ayudante construcción de obra civil. (mano de obra) | 0.109 | 21.78 | 2.37 |
| % | % | Costes directos complementarios | 2 % | 209.77 | 4.20 |
|  |  | Costes directos |  |  | 213.97 |
