# Parasol de brezo

- Propiedad del archivo: CYPE INGENIEROS, S.A.
- Formato: FIEBDC-3/2002
- Ámbito geográfico: Región de Murcia
- Divisa: EUR
- Costes indirectos: 3.00 %
- IVA: 21.00 %

## T Equipamiento urbano

### TM Mobiliario urbano

#### TMP Parasoles

**TMP020** Ud Parasol de brezo.
Parasol con cubierta de brezo, de 200 cm de diámetro y mástil de madera de pino silvestre, tratada en autoclave, con clase de uso 4 según UNE-EN 335, de 250 cm de longitud y 10 cm de diámetro, incluso estructura metálica para su sujeción.
Incluye: Montaje y fijación.
Criterio de medición de proyecto: Número de unidades previstas, según documentación gráfica de Proyecto.
Criterio de medición de obra: Se medirá el número de unidades realmente ejecutadas según especificaciones de Proyecto.

| Código | Ud | Descripción | Rendimiento | Precio | Importe |
|---|---|---|---|---|---|
| mt52par050a | Ud | Parasol con cubierta de brezo, de 200 cm de diámetro y mástil de madera de pino silvestre, tratada en autoclave, con clase de uso 4 según UNE-EN 335, de 250 cm de longitud y 10 cm de diámetro, incluso estructura metálica para su sujeción. (material) | 1.000 | 257.46 | 257.46 |
| mo087 | h | Ayudante construcción de obra civil. (mano de obra) | 0.109 | 21.78 | 2.37 |
| % | % | Costes directos complementarios | 2 % | 259.83 | 5.20 |
|  |  | Costes directos |  |  | 265.03 |
