# Cartel de señalización vertical de tráfico

- Propiedad del archivo: CYPE INGENIEROS, S.A.
- Formato: FIEBDC-3/2002
- Ámbito geográfico: Región de Murcia
- Divisa: EUR
- Costes indirectos: 3.00 %
- IVA: 21.00 %

## T Equipamiento urbano

### TS Señalización y soportes publicitarios

#### TSV Señalización vertical

**TSV040** m² Cartel de señalización vertical de tráfico.
Suministro y colocación sobre el soporte de cartel de señalización vertical de tráfico de lamas de acero galvanizado, con retrorreflectancia nivel 3 (D.G.). Incluso accesorios, tornillería y elementos de anclaje.
Incluye: Montaje.
Criterio de medición de proyecto: Superficie medida según documentación gráfica de Proyecto.
Criterio de medición de obra: Se medirá la superficie realmente ejecutada según especificaciones de Proyecto.

| Código | Ud | Descripción | Rendimiento | Precio | Importe |
|---|---|---|---|---|---|
| mt53spc200c | m² | Cartel de señalización vertical de tráfico de lamas de acero galvanizado, con retrorreflectancia nivel 3 (D.G.), incluso accesorios, tornillería y elementos de anclaje. (material) | 1.000 | 159.38 | 159.38 |
| mq07cce010a | h | Camión con cesta elevadora de brazo articulado de 16 m de altura máxima de trabajo y 260 kg de carga máxima. (maquinaria) | 0.220 | 56.59 | 12.45 |
| mo041 | h | Oficial 1ª construcción de obra civil. (mano de obra) | 0.219 | 22.53 | 4.93 |
| mo087 | h | Ayudante construcción de obra civil. (mano de obra) | 0.219 | 21.78 | 4.77 |
| % | % | Costes directos complementarios | 2 % | 181.53 | 3.63 |
|  |  | Costes directos |  |  | 185.16 |
