# Poste para soporte de señalización informativa urbana AIMPE

- Propiedad del archivo: CYPE INGENIEROS, S.A.
- Formato: FIEBDC-3/2002
- Ámbito geográfico: Región de Murcia
- Divisa: EUR
- Costes indirectos: 3.00 %
- IVA: 21.00 %

## T Equipamiento urbano

### TS Señalización y soportes publicitarios

#### TSV Señalización vertical

**TSV100** Ud Poste para soporte de señalización informativa urbana AIMPE.
Poste de 3,5 m de altura, de tubo de aluminio, de sección circular, de 60 mm de diámetro y 4 mm de espesor, para soporte de señalización informativa urbana AIMPE, fijado a una base de hormigón HA-25/B/20/XC2 mediante placa de anclaje con pernos. Incluso replanteo, excavación manual del terreno y fijación del elemento.
Criterio de valoración económica: El precio no incluye la excavación.
Incluye: Replanteo y marcado de los ejes. Excavación. Hormigonado de la base de apoyo. Colocación de la placa de anclaje. Fijación del poste.
Criterio de medición de proyecto: Número de unidades previstas, según documentación gráfica de Proyecto.
Criterio de medición de obra: Se medirá el número de unidades realmente suministradas según especificaciones de Proyecto.

| Código | Ud | Descripción | Rendimiento | Precio | Importe |
|---|---|---|---|---|---|
| mt53bps045a | Ud | Placa de anclaje de poste, de sección circular, de 60 mm de diámetro, con pernos. (material) | 1.000 | 82.26 | 82.26 |
| mt53bps040a | m | Poste de tubo de aluminio, de sección circular, de 60 mm de diámetro y 4 mm de espesor, para soporte de señalización informativa urbana AIMPE. (material) | 3.500 | 32.54 | 113.89 |
| mt10haf010ctmu | m³ | Hormigón HA-25/B/20/XC2, fabricado en central. (material) | 0.555 | 90.11 | 50.01 |
| mo041 | h | Oficial 1ª construcción de obra civil. (mano de obra) | 0.438 | 22.53 | 9.87 |
| mo087 | h | Ayudante construcción de obra civil. (mano de obra) | 0.876 | 21.78 | 19.08 |
| % | % | Costes directos complementarios | 2 % | 275.11 | 5.50 |
|  |  | Costes directos |  |  | 280.61 |
