# Cabina de vestuario para playa

- Propiedad del archivo: CYPE INGENIEROS, S.A.
- Formato: FIEBDC-3/2002
- Ámbito geográfico: Región de Murcia
- Divisa: EUR
- Costes indirectos: 3.00 %
- IVA: 21.00 %

## T Equipamiento urbano

### TY Equipamiento para playas

#### TYC Cabinas de aseo y vestuarios

**TYC030** Ud Cabina de vestuario para playa.
Cabina de vestuario para playa, de un módulo, de 1,45x1,30x2,90 m, compuesta de: base de perfiles tubulares de acero inoxidable, pavimento de rejilla de acero inoxidable, cerramiento de chapa de acero inoxidable, acabado lacado exterior en varios colores e interior en color blanco, cubierta a dos aguas realizada con resina de poliéster reforzada con fibra de vidrio, testigos luminosos exteriores de libre, ocupado y fuera de servicio, cerradura electromagnética en puerta de acceso, detector de presencia en el interior, alarma acústica, luz artificial colocada en falso techo y ventilación forzada mediante extractor de aire. Incluso descarga, nivelado del conjunto y conexión a la acometida de electricidad.
Incluye: Descarga de la cabina. Replanteo. Nivelación. Instalación de los componentes. Conexionado de las instalaciones.
Criterio de medición de proyecto: Número de unidades previstas, según documentación gráfica de Proyecto.
Criterio de medición de obra: Se medirá el número de unidades realmente ejecutadas según especificaciones de Proyecto.

| Código | Ud | Descripción | Rendimiento | Precio | Importe |
|---|---|---|---|---|---|
| mt52dlv070a | Ud | Cabina de vestuario para playa, de un módulo, de 1,45x1,30x2,90 m, compuesta de: base de perfiles tubulares de acero inoxidable, pavimento de rejilla de acero inoxidable, cerramiento de chapa de acero inoxidable, acabado lacado exterior en varios colores e interior en color blanco, cubierta a dos aguas realizada con resina de poliéster reforzada con fibra de vidrio, testigos luminosos exteriores de libre, ocupado y fuera de servicio, cerradura electromagnética en puerta de acceso, detector de presencia en el interior, alarma acústica, luz artificial colocada en falso techo y ventilación forzada mediante extractor de aire. Incluso equipamiento interior antivandálico, de acero inoxidable, formado por: secador eléctrico de aire caliente, banco, percheros fijos y reloj programado para limitación horaria de uso. (material) | 1.000 | 22169.94 | 22169.94 |
| mq04cag010b | h | Camión con grúa de hasta 10 t. (maquinaria) | 1.100 | 63.96 | 70.36 |
| mo003 | h | Oficial 1ª electricista. (mano de obra) | 3.284 | 23.16 | 76.06 |
| mo102 | h | Ayudante electricista. (mano de obra) | 3.284 | 21.75 | 71.43 |
| mo011 | h | Oficial 1ª montador. (mano de obra) | 43.787 | 23.16 | 1014.11 |
| mo080 | h | Ayudante montador. (mano de obra) | 43.787 | 21.78 | 953.68 |
| % | % | Costes directos complementarios | 2 % | 24355.58 | 487.11 |
|  |  | Costes directos |  |  | 24842.69 |
