# Ducha con lavapiés para playa, de acero

- Propiedad del archivo: CYPE INGENIEROS, S.A.
- Formato: FIEBDC-3/2002
- Ámbito geográfico: Región de Murcia
- Divisa: EUR
- Costes indirectos: 3.00 %
- IVA: 21.00 %

## T Equipamiento urbano

### TY Equipamiento para playas

#### TYD Duchas y lavapiés

**TYD020** Ud Ducha con lavapiés para playa, de acero.
Ducha con lavapiés para playa compuesta de: placa de anclaje de 250x250x10 mm de acero inoxidable AISI 304 fijada a una superficie soporte (no incluida en este precio); cuerpo de forma prismática y sección cuadrada de 20x20 cm y 2,8 m de altura, de acero inoxidable AISI 316 acabado pulido, con tapas registrables fijadas mediante tornillos de seguridad; lavapiés con reposapiés realizado con tubos de acero inoxidable AISI 316 acabado pulido fijado al cuerpo central mediante chapa y tornillos de seguridad; 2 temporizadores desmontables formados por pulsadores de acero acabado cromado, alojados en el interior del cuerpo de la ducha; 2 rociadores de acero acabado cromado, roscados en el cuerpo de la ducha, con sistema antivandálico y antirrobo; y tarima de 1,2x1,2 m formada por tablas de madera de pino tratada en autoclave de 95x35 mm. Incluso replanteo, racor de conexión de 3/4", tuberías de acero inoxidable AISI 304 para conducción de agua, elementos de anclaje y eliminación y limpieza del material sobrante.
Incluye: Replanteo. Montaje de la ducha. Colocación de la tarima. Eliminación y limpieza del material sobrante.
Criterio de medición de proyecto: Número de unidades previstas, según documentación gráfica de Proyecto.
Criterio de medición de obra: Se medirá el número de unidades realmente ejecutadas según especificaciones de Proyecto.

| Código | Ud | Descripción | Rendimiento | Precio | Importe |
|---|---|---|---|---|---|
| mt52dlv010o | Ud | Ducha con lavapiés para playa compuesta de: placa de anclaje de 250x250x10 mm de acero inoxidable AISI 304; cuerpo de forma prismática y sección cuadrada de 20x20 cm y 2,8 m de altura, de acero inoxidable AISI 316 acabado pulido, con tapas registrables fijadas mediante tornillos de seguridad; lavapiés con reposapiés realizado con tubos de acero inoxidable AISI 316 acabado pulido fijado al cuerpo central mediante chapa y tornillos de seguridad; 2 temporizadores desmontables formados por pulsadores de acero acabado cromado, alojados en el interior del cuerpo de la ducha; y 2 rociadores de acero acabado cromado, roscados en el cuerpo de la ducha, con sistema antivandálico y antirrobo. Incluso racor de conexión de 3/4", tuberías de acero inoxidable AISI 304 para conducción de agua y pernos de anclaje. (material) | 1.000 | 2646.09 | 2646.09 |
| mt52dlv030a | Ud | Tarima de 1,2x1,2 m formada por tablas de madera de pino tratada en autoclave de 95x35 mm, con estructura y placa central de acero galvanizado para recibir la ducha o lavapiés, incluso tirafondos de acero inoxidable. (material) | 1.000 | 243.15 | 243.15 |
| mt09reh330 | kg | Mortero de resina epoxi con arena de sílice, de endurecimiento rápido, para relleno de anclajes. (material) | 0.200 | 5.11 | 1.02 |
| mq04cag010a | h | Camión con grúa de hasta 6 t. (maquinaria) | 0.330 | 56.47 | 18.64 |
| mo041 | h | Oficial 1ª construcción de obra civil. (mano de obra) | 5.473 | 22.53 | 123.31 |
| mo087 | h | Ayudante construcción de obra civil. (mano de obra) | 5.473 | 21.78 | 119.20 |
| % | % | Costes directos complementarios | 2 % | 3151.41 | 63.03 |
|  |  | Costes directos |  |  | 3214.44 |
