# Sistema provisional de protección de borde de forjado, clase C, en naves industriales

- Propiedad del archivo: CYPE INGENIEROS, S.A.
- Formato: FIEBDC-3/2002
- Ámbito geográfico: Región de Murcia
- Divisa: EUR
- Costes indirectos: 3.00 %
- IVA: 21.00 %

## Y Seguridad y salud

### YC Sistemas de protección colectiva

#### YCF Protección perimetral de bordes de forjado

**YCF033** m Sistema provisional de protección de borde de forjado, clase C, en naves industriales.
Sistema provisional de protección de borde de forjado, clase C, en naves industriales, que proporciona resistencia para fuerzas dinámicas elevadas y para superficies de trabajo con un ángulo de inclinación máximo de 45°, primera puesta, formado por: red de seguridad UNE-EN 1263-1 U A2 M100 Q M, de polipropileno de alta tenacidad, amortizable en 10 puestas y estructura soporte con brazos separados entre sí una distancia máxima de 7 m, amortizable en 15 usos. Incluso cuerda de unión de polipropileno, para unir las redes y cuerda de atado de polipropileno, para atar la cuerda perimetral de las redes a un soporte adecuado.
Criterio de medición de proyecto: Longitud medida según Estudio o Estudio Básico de Seguridad y Salud.
Criterio de medición de obra: Se medirá la longitud realmente montada según especificaciones de Estudio o Estudio Básico de Seguridad y Salud.

| Código | Ud | Descripción | Rendimiento | Precio | Importe |
|---|---|---|---|---|---|
| mt50sph070a | m² | Red de seguridad UNE-EN 1263-1 U A2 M100 Q M, de polipropileno de alta tenacidad. Energía de la red A2 (entre 2,2 y 4,4 kJ). Configuración de la red cuadrada, con cuerda perimetral de polipropileno de 16 mm de diámetro. (material) | 1.650 | 3.82 | 6.30 |
| mt50sph080a | Ud | Brazo inferior, formado por tubo rectangular metálico de 1 m de longitud, con dos pletinas soldadas en su extremo para recibir al brazo superior. (material) | 0.013 | 69.01 | 0.90 |
| mt50sph090a | Ud | Brazo superior, formado por tubo rectangular metálico de 1,5 m de longitud, con una pletina soldada en su extremo para su unión con el brazo inferior. (material) | 0.013 | 75.09 | 0.98 |
| mt50sph100 | Ud | Cajetín metálico con orificios que permiten posicionar el brazo inferior de 0° a 90°, con intervalos de 15°. (material) | 0.013 | 60.51 | 0.79 |
| mt50sph110 | Ud | Soporte para cajetín, con sistema de fijación mediante cintas textiles de poliéster de alta tenacidad. (material) | 0.013 | 74.03 | 0.96 |
| mt50spr180a | m | Cuerda de atado UNE-EN 1263-1 G de polipropileno de alta tenacidad, con tratamiento a los rayos UV, D=12 mm y carga de rotura superior a 20 kN. (material) | 0.220 | 0.37 | 0.08 |
| mt50spr170b | m | Cuerda de unión UNE-EN 1263-1 O de polipropileno de alta tenacidad, con tratamiento a los rayos UV, D=8 mm y carga de rotura superior a 7,5 kN. (material) | 0.110 | 0.21 | 0.02 |
| mo119 | h | Oficial 1ª Seguridad y Salud. (mano de obra) | 0.406 | 22.53 | 9.15 |
| mo120 | h | Peón Seguridad y Salud. (mano de obra) | 0.406 | 21.19 | 8.60 |
| % | % | Costes directos complementarios | 2 % | 27.78 | 0.56 |
|  |  | Costes directos |  |  | 28.34 |
