# Entablado de madera para protección de hueco horizontal de ascensor

- Propiedad del archivo: CYPE INGENIEROS, S.A.
- Formato: FIEBDC-3/2002
- Ámbito geográfico: Región de Murcia
- Divisa: EUR
- Costes indirectos: 3.00 %
- IVA: 21.00 %

## Y Seguridad y salud

### YC Sistemas de protección colectiva

#### YCH Protección de huecos horizontales en estructuras

**YCH035** Ud Entablado de madera para protección de hueco horizontal de ascensor.
Protección de hueco horizontal de forjado, para paso de ascensor de 2x1,9 m mediante tablones de madera de pino de 25x7,5 cm, colocados uno junto a otro hasta cubrir la totalidad del hueco, unidos a un rollizo de madera de 10 a 12 cm de diámetro mediante clavazón, quedando el conjunto con la suficiente resistencia para soportar los esfuerzos a los que se le va a someter y sujeto al forjado con puntas planas de acero de modo que se impida su movimiento horizontal. Amortizable en 4 usos.
Criterio de medición de proyecto: Número de unidades previstas, según Estudio o Estudio Básico de Seguridad y Salud.
Criterio de medición de obra: Se medirá el número de unidades realmente colocadas según especificaciones de Estudio o Estudio Básico de Seguridad y Salud.

| Código | Ud | Descripción | Rendimiento | Precio | Importe |
|---|---|---|---|---|---|
| mt50spv030a | m | Rollizo de madera, de 10 a 12 cm de diámetro. (material) | 0.800 | 4.62 | 3.70 |
| mt50spa050o | m³ | Tablón de madera de pino, dimensiones 25x7,5 cm. (material) | 0.078 | 448.71 | 35.00 |
| mt50sph020 | kg | Puntas planas de acero de 20x100 mm. (material) | 1.012 | 1.24 | 1.25 |
| mo119 | h | Oficial 1ª Seguridad y Salud. (mano de obra) | 0.624 | 22.53 | 14.06 |
| mo120 | h | Peón Seguridad y Salud. (mano de obra) | 0.624 | 21.19 | 13.22 |
| % | % | Costes directos complementarios | 2 % | 67.23 | 1.34 |
|  |  | Costes directos |  |  | 68.57 |
