# Toldo plastificado para cubrición de contenedor

- Propiedad del archivo: CYPE INGENIEROS, S.A.
- Formato: FIEBDC-3/2002
- Ámbito geográfico: Región de Murcia
- Divisa: EUR
- Costes indirectos: 3.00 %
- IVA: 21.00 %

## Y Seguridad y salud

### YC Sistemas de protección colectiva

#### YCV Protección contra vertidos

**YCV020** Ud Toldo plastificado para cubrición de contenedor.
Suministro, montaje y desmontaje de toldo plastificado para pie de bajante de escombros, para cubrición de contenedor, amortizable en 5 usos, que impide tanto la emisión del polvo generado por la salida de escombros como el depósito en el contenedor de otros residuos ajenos a la obra.
Criterio de medición de proyecto: Número de unidades previstas, según Estudio o Estudio Básico de Seguridad y Salud.
Criterio de medición de obra: Se medirá el número de unidades realmente colocadas según especificaciones de Estudio o Estudio Básico de Seguridad y Salud.

| Código | Ud | Descripción | Rendimiento | Precio | Importe |
|---|---|---|---|---|---|
| mt50spc040 | Ud | Toldo plastificado para pie de bajante de escombros, para cubrición de contenedor. (material) | 0.200 | 80.92 | 16.18 |
| mo120 | h | Peón Seguridad y Salud. (mano de obra) | 0.109 | 21.19 | 2.31 |
| % | % | Costes directos complementarios | 2 % | 18.49 | 0.37 |
|  |  | Costes directos |  |  | 18.86 |
