# Ropa de protección de alta visibilidad

- Propiedad del archivo: CYPE INGENIEROS, S.A.
- Formato: FIEBDC-3/2002
- Ámbito geográfico: Región de Murcia
- Divisa: EUR
- Costes indirectos: 3.00 %
- IVA: 21.00 %

## Y Seguridad y salud

### YI Equipos de protección individual

#### YIU Para el cuerpo (vestuario de protección)

**YIU030** Ud Ropa de protección de alta visibilidad.
Mono de alta visibilidad, de material fluorescente, encargado de aumentar la visibilidad del usuario durante el día, color amarillo, amortizable en 5 usos.
Criterio de medición de proyecto: Número de unidades previstas, según Estudio o Estudio Básico de Seguridad y Salud.
Criterio de medición de obra: Se medirá el número de unidades realmente suministradas según especificaciones de Estudio o Estudio Básico de Seguridad y Salud.

| Código | Ud | Descripción | Rendimiento | Precio | Importe |
|---|---|---|---|---|---|
| mt50epu030aae | Ud | Mono de alta visibilidad, de material fluorescente, color amarillo, EPI de categoría II, según UNE-EN 471 y UNE-EN 340, cumpliendo todos los requisitos de seguridad según el Reglamento (UE) 2016/425. (material) | 0.200 | 59.94 | 11.99 |
| % | % | Costes directos complementarios | 2 % | 11.99 | 0.24 |
|  |  | Costes directos |  |  | 12.23 |
