# Accesorios en local o caseta de obra para comedor

- Propiedad del archivo: CYPE INGENIEROS, S.A.
- Formato: FIEBDC-3/2002
- Ámbito geográfico: Región de Murcia
- Divisa: EUR
- Costes indirectos: 3.00 %
- IVA: 21.00 %

## Y Seguridad y salud

### YP Instalaciones provisionales de higiene y bienestar

#### YPM Mobiliario y equipamiento

**YPM020** Ud Accesorios en local o caseta de obra para comedor.
Mesa para 10 personas (amortizable en 4 usos), 2 bancos para 5 personas (amortizables en 2 usos), horno microondas (amortizable en 5 usos), nevera (amortizable en 5 usos) y depósito de basura (amortizable en 10 usos) en local o caseta de obra para comedor. Incluso montaje e instalación.
Incluye: Colocación y fijación de los elementos.
Criterio de medición de proyecto: Número de unidades previstas, según Estudio o Estudio Básico de Seguridad y Salud.
Criterio de medición de obra: Se medirá el número de unidades realmente colocadas según especificaciones de Estudio o Estudio Básico de Seguridad y Salud.

| Código | Ud | Descripción | Rendimiento | Precio | Importe |
|---|---|---|---|---|---|
| mt50mca070 | Ud | Banco de madera para 5 personas. (material) | 1.000 | 131.30 | 131.30 |
| mt50mca080 | Ud | Mesa de melamina para 10 personas. (material) | 0.250 | 257.75 | 64.44 |
| mt50mca090 | Ud | Horno microondas de 18 l y 800 W. (material) | 0.200 | 293.03 | 58.61 |
| mt50mca100 | Ud | Nevera eléctrica. (material) | 0.200 | 482.32 | 96.46 |
| mt50mca060 | Ud | Depósito de basuras de 800 l. (material) | 0.100 | 258.77 | 25.88 |
| mo120 | h | Peón Seguridad y Salud. (mano de obra) | 0.712 | 21.19 | 15.09 |
| % | % | Costes directos complementarios | 2 % | 391.78 | 7.84 |
|  |  | Costes directos |  |  | 399.62 |
