# Terraplenado

- Propiedad del archivo: CYPE Ingenieros S.A.
- Formato: FIEBDC-3/2016
- Programa: Generador de precios de la construcción. CYPE Ingenieros, S.A.
- Fecha: 04/10/2024
- Ámbito geográfico: Región de Murcia
- Divisa: EUR
- Costes indirectos: 3 %
- IVA: 21 %

## A Acondicionamiento del terreno

### AC Movimiento de tierras en obra civil

#### ACC Explanaciones

**ACC020** m³ Terraplenado.
Terraplenado para núcleo de terraplén, mediante el extendido en tongadas de espesor no superior a 30 cm de material adecuado, que cumple los requisitos expuestos en el art. 330.3.3.2 del PG-3 y posterior compactación con medios mecánicos hasta alcanzar una densidad seca no inferior al 95% de la máxima obtenida en el ensayo Proctor Modificado, realizado según UNE 103501, y ello cuantas veces sea necesario, hasta conseguir la cota de subrasante.
Criterio de valoración económica: El precio no incluye la realización del ensayo Proctor Modificado.
Incluye: Replanteo general y fijación de los puntos y niveles de referencia. Trazado de los bordes de la base del terraplén. Preparación de la superficie de apoyo. Carga, transporte y extendido por tongadas de espesor uniforme. Humectación o desecación de cada tongada. Compactación por tongadas.
Criterio de medición de proyecto: Volumen medido sobre los perfiles de los planos topográficos de Proyecto, que definen el movimiento de tierras a realizar en obra.
Criterio de medición de obra: Se medirá el volumen de relleno sobre los perfiles transversales del terreno realmente ejecutados, compactados y terminados según especificaciones de Proyecto, siempre que los asientos medios del cimiento debido a su compresibilidad sean inferiores al dos por ciento de la altura media del relleno tipo terraplén. En caso contrario, podrá abonarse el exceso de volumen de relleno, siempre que este asiento del cimiento haya sido comprobado mediante la instrumentación adecuada, cuya instalación y coste correrá a cargo del Contratista. No serán de abono los rellenos que fuesen necesarios para restituir la explanación a las cotas proyectadas debido a un exceso de excavación o cualquier otro caso de ejecución incorrecta imputable al Contratista, ni las creces no previstas en este Proyecto, estando el Contratista obligado a corregir a su costa dichos defectos sin derecho a percepción adicional alguna.

| Código | Ud | Descripción | Rendimiento | Precio | Importe |
|---|---|---|---|---|---|
| mt01art030b | m³ | Material adecuado de aportación, para formación de terraplenes, según el art. 330.3.3.2 del PG-3. (material) | 1.15 | 5.86 | 6.739 |
| mq01pan010a | h | Pala cargadora sobre neumáticos de 120 kW/1,9 m³. (maquinaria) | 0.033 | 45.95 | 1.516 |
| mq04cab010b | h | Camión basculante de 10 t de carga, de 147 kW. (maquinaria) | 0.05 | 37.65 | 1.883 |
| mq01doz010a | h | Bulldozer sobre cadenas D-6 de 103 kW. (maquinaria) | 0.088 | 76.46 | 6.728 |
| mq02cia020j | h | Camión cisterna, de 8 m³ de capacidad. (maquinaria) | 0.022 | 121.25 | 2.668 |
| mq02rov010i | h | Compactador monocilíndrico vibrante autopropulsado, de 129 kW, de 16,2 t, anchura de trabajo 213,4 cm. (maquinaria) | 0.046 | 71.16 | 3.273 |
| mq01mot010a | h | Motoniveladora de 141 kW. (maquinaria) | 0.019 | 77.41 | 1.471 |
| mo087 | h | Ayudante construcción de obra civil. (mano de obra) | 0.077 | 21.78 | 1.677 |
| % | % | Costes directos complementarios | 2 % | 25.955 | 0.519 |
|  |  | Costes directos |  |  | 26.474 |

Residuos:
- colocación: mt01art030b Material adecuado de aportación, para formación de terraplenes, según el art. 330.3.3.2 del PG-3; factor de residuo 0.00497201

## Recursos

**mt01art030b** m³ Material adecuado de aportación, para formación de terraplenes, según el art. 330.3.3.2 del PG-3
Datos técnicos: Coste energético 151.700 MJ; Emisión de CO2 8.200 kg; Código LER 17 05 04; Masa del elemento 2050 kg; Volumen 1.28125 m3
