# Estabilización de taludes, mediante riego con ligante Greenfor Dust Plus "FORESA"

- Propiedad del archivo: CYPE Ingenieros S.A.
- Formato: FIEBDC-3/2016
- Programa: Generador de precios de la construcción. CYPE Ingenieros, S.A.
- Fecha: 12/03/2026
- Ámbito geográfico: Región de Murcia
- Divisa: EUR
- Costes indirectos: 3 %
- IVA: 21 %

## A Acondicionamiento del terreno

### AC Movimiento de tierras en obra civil

#### ACV Estabilización y revegetación de taludes

**ACV010** m² Estabilización de taludes, mediante riego con ligante Greenfor Dust Plus "FORESA".
Estabilización de taludes, mediante riego con ligante Greenfor Dust Plus "FORESA" diluido en agua (0,4 kg/m²), para la protección frente a la erosión causada por las aguas de escorrentía y por el viento.
Incluye: Aplicación del tratamiento superficial mediante riego.
Criterio de medición de proyecto: Superficie medida en proyección vertical, según documentación gráfica de Proyecto.
Criterio de medición de obra: Se medirá, en proyección vertical, la superficie realmente ejecutada según especificaciones de Proyecto.

| Código | Ud | Descripción | Rendimiento | Precio | Importe |
|---|---|---|---|---|---|
| mt01ppf010d | kg | Ligante Greenfor Dust Plus "FORESA" diluido en agua, color blanco, a base de acetato de vinilo y éster vinílico de ácido versático, libre de alquilfenoles y de amoníaco. (material) | 0.4 | 1.79 | 0.716 |
| mt08aaa010a | m³ | Agua. (material) | 0.006 | 1.53 | 0.009 |
| mq09hds010 | h | Hidrosembradora con depósito de 2,5 m³ de capacidad, sobre camión. (maquinaria) | 0.017 | 38.54 | 0.655 |
| mo087 | h | Ayudante construcción de obra civil. (mano de obra) | 0.016 | 23.6 | 0.378 |
| % | % | Costes directos complementarios | 2 % | 1.758 | 0.035 |
|  |  | Costes directos |  |  | 1.793 |

## Recursos

**mt08aaa010a** m³ Agua
Datos técnicos: Coste energético 60.000 MJ; Emisión de CO2 30.000 kg
