# Cuerpo de muro de escollera

- Propiedad del archivo: CYPE Ingenieros S.A.
- Formato: FIEBDC-3/2016
- Programa: Generador de precios de la construcción. CYPE Ingenieros, S.A.
- Fecha: 04/10/2024
- Ámbito geográfico: Región de Murcia
- Divisa: EUR
- Costes indirectos: 3 %
- IVA: 21 %

## C Cimentaciones

### CC Contenciones

#### CCE Muros de escollera

**CCE020** m³ Cuerpo de muro de escollera.
Cuerpo de muro de escollera de bloques de piedra granítica, careada, colocados con retroexcavadora sobre cadenas con pinza para escollera.
Incluye: Replanteo. Preparación de la superficie de apoyo. Colocación de los bloques de piedra. Retirada del material sobrante.
Criterio de medición de proyecto: Volumen medido sobre la sección teórica de cálculo, según documentación gráfica de Proyecto.
Criterio de medición de obra: Se medirá el volumen teórico ejecutado según especificaciones de Proyecto.

| Código | Ud | Descripción | Rendimiento | Precio | Importe |
|---|---|---|---|---|---|
| mt06psm020e | t | Bloque de piedra granítica, careada. (material) | 1.95 | 11.39 | 22.211 |
| mq01exc020a | h | Retroexcavadora sobre cadenas, de 118 kW, con pinza para escollera. (maquinaria) | 0.506 | 131.34 | 66.458 |
| mo041 | h | Oficial 1ª construcción de obra civil. (mano de obra) | 0.411 | 22.53 | 9.260 |
| % | % | Costes directos complementarios | 2 % | 97.929 | 1.959 |
|  |  | Costes directos |  |  | 99.888 |

Residuos:
- colocación: mt06psm020e Bloque de piedra granítica, careada; factor de residuo 0.012985

## Recursos

**mt06psm020e** t Bloque de piedra granítica, careada
Datos técnicos: Coste energético 4210.000 MJ; Emisión de CO2 120.000 kg; Código LER 01 04 13; Masa del elemento 1000 kg; Volumen 0.666667 m3
