# Muro de gaviones de malla electrosoldada

- Propiedad del archivo: CYPE Ingenieros S.A.
- Formato: FIEBDC-3/2016
- Programa: Generador de precios de la construcción. CYPE Ingenieros, S.A.
- Fecha: 04/10/2024
- Ámbito geográfico: Región de Murcia
- Divisa: EUR
- Costes indirectos: 3 %
- IVA: 21 %

## C Cimentaciones

### CC Contenciones

#### CCG Muros de gaviones

**CCG020** m³ Muro de gaviones de malla electrosoldada.
Muro de gaviones con dos caras vistas, de 2000x1000x1000 mm de malla electrosoldada, de alambre de acero galvanizado de 4,5 mm de diámetro, con una apertura de malla de 50x100 mm en las caras vistas y de 100x100 mm en las caras ocultas; con diafragma intermedio de 1000x1000 m de malla electrosoldada, de alambre de acero galvanizado de 4,5 mm de diámetro, con una apertura de malla de 100x100 mm, grapado perpendicularmente a las mallas de cara, traseras, suelo y tapa del gavión; y relleno con medios mecánicos con piedra caliza, de granulometría comprendida entre 70 y 250 mm; montaje y desmontaje del sistema de encofrado necesario para evitar la deformación de los gaviones durante su llenado y asegurar la alineación y aplomado de la estructura. Incluso tensores y grapas para conformar adecuadamente los gaviones.
Incluye: Replanteo. Preparación de la superficie de apoyo. Colocación de las mallas del gavión, fijadas con grapas. Colocación de los diafragmas intermedios, fijados con grapas. Colocación de los tensores. Montaje del sistema de encofrado de los paramentos vistos de los gaviones. Relleno de los gaviones. Desmontaje del sistema de encofrado. Retirada del material sobrante.
Criterio de medición de proyecto: Volumen medido sobre la sección teórica de cálculo, según documentación gráfica de Proyecto.
Criterio de medición de obra: Se medirá el volumen teórico ejecutado según especificaciones de Proyecto.

| Código | Ud | Descripción | Rendimiento | Precio | Importe |
|---|---|---|---|---|---|
| mt07etf010a | Ud | Gavión de 2000x1000x1000 mm de malla electrosoldada, de alambre de acero galvanizado, según UNE-EN 10244-2, de 4,5 mm de diámetro, con una apertura de malla de 50x100 mm en las caras vistas y de 100x100 mm en las caras ocultas, con una resistencia a la corrosión en niebla salina superior a 3000 horas según UNE-EN ISO 10289 y UNE-EN ISO 9227, una resistencia a la tracción del alambre de entre 500 y 800 N/mm² según UNE-EN 10223-8 y una resistencia mínima de las soldaduras de un 75% de la resistencia del alambre. (material) | 0.5 | 63.68 | 31.840 |
| mt07etf015a | Ud | Diafragma intermedio de 1000x1000 m de malla electrosoldada, de alambre de acero galvanizado, según UNE-EN 10244-2, de 4,5 mm de diámetro, con una apertura de malla de 100x100 mm, con una resistencia a la corrosión en niebla salina superior a 3000 horas según UNE-EN ISO 10289 y UNE-EN ISO 9227, una resistencia a la tracción del alambre de entre 500 y 800 N/mm² según UNE-EN 10223-8 y una resistencia mínima de las soldaduras de un 75% de la resistencia del alambre. (material) | 1.5 | 6.46 | 9.690 |
| mt50spa052b | m | Tablón de madera de pino, de 20x7,2 cm. (material) | 0.45 | 6.46 | 2.907 |
| mt50spa101 | kg | Clavos de acero. (material) | 0.113 | 1.91 | 0.216 |
| mt50spa081a | Ud | Puntal metálico telescópico, de hasta 3 m de altura. (material) | 0.015 | 19.67 | 0.295 |
| mt07etf020a | Ud | Tensor de alambre de acero galvanizado, según UNE-EN 10244-2, de 5 mm de diámetro y 510 mm de longitud, con una resistencia a la corrosión en niebla salina superior a 3000 horas según UNE-EN ISO 10289 y UNE-EN ISO 9227, una resistencia a la tracción del alambre de entre 500 y 800 N/mm² según UNE-EN 10223-8 y una resistencia mínima de las soldaduras de un 75% de la resistencia del alambre. (material) | 8 | 0.45 | 3.600 |
| mt07etf025a | Ud | Grapa de alambre de acero galvanizado, según UNE-EN 10244-2, de 3 mm de diámetro, con una resistencia a la tracción superior a 1720 N/mm² y una resistencia a la apertura superior a 2000 N/mm². (material) | 80 | 0.03 | 2.400 |
| mt06psm010a | m³ | Piedra caliza de granulometría comprendida entre 70 y 250 mm, con desgaste en el ensayo de Los Ángeles < 50. (material) | 1.1 | 19.92 | 21.912 |
| mq01exn020a | h | Retroexcavadora hidráulica sobre neumáticos, de 105 kW. (maquinaria) | 0.089 | 52.93 | 4.711 |
| mq04cab010c | h | Camión basculante de 12 t de carga, de 162 kW. (maquinaria) | 0.075 | 45.88 | 3.441 |
| mo041 | h | Oficial 1ª construcción de obra civil. (mano de obra) | 0.322 | 22.53 | 7.255 |
| mo087 | h | Ayudante construcción de obra civil. (mano de obra) | 1.613 | 21.78 | 35.131 |
| % | % | Costes directos complementarios | 4 % | 123.398 | 4.936 |
|  |  | Costes directos |  |  | 128.334 |

Residuos:
- colocación: mt07etf010a; factor de residuo 0.0053
- colocación: mt07etf015a; factor de residuo 0.0188
- colocación: mt50spa052b Tablón de madera de pino, de 20x7,2 cm; factor de residuo 1
- colocación: mt50spa101 Clavos de acero; factor de residuo 0.0045
- colocación: mt50spa081a Puntal metálico telescópico, de hasta 3 m de altura; factor de residuo 1
- colocación: mt06psm010a Piedra caliza de granulometría comprendida entre 70 y 250 mm, con desgaste en el ensayo de Los Ángeles < 50; factor de residuo 0.0154

## Recursos

**mt07etf010a** Ud Gavión de 2000x1000x1000 mm de malla electrosoldada
Datos técnicos: Coste energético 355.275 MJ; Emisión de CO2 36.032 kg; Código LER 17 04 05; Masa del elemento 14 kg; Volumen 0.006667 m3
Residuos:
- embalaje: re170203 Plástico. (componente de residuo); rendimiento 0.04 kg; Código LER 17 02 03; Masa del elemento 1 kg; Volumen 0.001667 m3

**mt07etf015a** Ud Diafragma intermedio de 1000x1000 m de malla electrosoldada
Datos técnicos: Coste energético 353.822 MJ; Emisión de CO2 35.960 kg; Código LER 17 04 05; Masa del elemento 14 kg; Volumen 0.006667 m3
Residuos:
- embalaje: re170203 Plástico; rendimiento 0.025 kg

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt06psm010a** m³ Piedra caliza de granulometría comprendida entre 70 y 250 mm, con desgaste en el ensayo de Los Ángeles < 50
Datos técnicos: Coste energético 2736.000 MJ; Emisión de CO2 64.000 kg; Código LER 01 04 13; Masa del elemento 1600 kg; Volumen 1.066667 m3
