# Demolición de pavimento de aglomerado asfáltico

- Propiedad del archivo: CYPE Ingenieros S.A.
- Formato: FIEBDC-3/2016
- Programa: Generador de precios de la construcción. CYPE Ingenieros, S.A.
- Fecha: 04/10/2024
- Ámbito geográfico: Región de Murcia
- Divisa: EUR
- Costes indirectos: 3 %
- IVA: 21 %

## D Demoliciones

### DM Firmes y pavimentos

#### DMF Asfálticos

**DMF010** m² Demolición de pavimento de aglomerado asfáltico.
Demolición de pavimento de aglomerado asfáltico de 15 cm de espesor medio, con martillo neumático, y carga manual sobre camión o contenedor.
Criterio de valoración económica: El precio no incluye la demolición de la base soporte.
Incluye: Replanteo de la superficie a demoler. Demolición del elemento. Fragmentación de los escombros en piezas manejables. Retirada y acopio de escombros. Limpieza de los restos de obra. Carga manual de escombros sobre camión o contenedor.
Criterio de medición de proyecto: Superficie medida según documentación gráfica de Proyecto.
Criterio de medición de obra: Se medirá la superficie realmente demolida según especificaciones de Proyecto.

| Código | Ud | Descripción | Rendimiento | Precio | Importe |
|---|---|---|---|---|---|
| mq05mai030 | h | Martillo neumático. (maquinaria) | 0.124 | 4.66 | 0.578 |
| mq05pdm110 | h | Compresor portátil diesel media presión 10 m³/min. (maquinaria) | 0.062 | 7.9 | 0.490 |
| mo041 | h | Oficial 1ª construcción de obra civil. (mano de obra) | 0.044 | 22.53 | 0.991 |
| mo087 | h | Ayudante construcción de obra civil. (mano de obra) | 0.108 | 21.78 | 2.352 |
| % | % | Costes directos complementarios | 2 % | 4.411 | 0.088 |
|  |  | Costes directos |  |  | 4.499 |

Residuos:
- demolición: ruo170302 Mezclas bituminosas distintas de las especificadas en el código 17 03 01. (componente de residuo); rendimiento 315 kg; Código LER 17 03 02; Masa del elemento 1 kg; Volumen 0.001 m3
