# Desmontaje de cartel mural

- Propiedad del archivo: CYPE Ingenieros S.A.
- Formato: FIEBDC-3/2016
- Programa: Generador de precios de la construcción. CYPE Ingenieros, S.A.
- Fecha: 04/10/2024
- Ámbito geográfico: Región de Murcia
- Divisa: EUR
- Costes indirectos: 3 %
- IVA: 21 %

## D Demoliciones

### DT Equipamiento urbano

#### DTM Mobiliario urbano

**DTM050** Ud Desmontaje de cartel mural.
Desmontaje de cartel mural de chapa de acero, de entre 3 y 6 m² de superficie, con martillo neumático, y recuperación del material para su posterior ubicación en otro emplazamiento, y carga manual sobre camión o contenedor.
Criterio de valoración económica: El precio incluye la reparación de desperfectos en la superficie de apoyo.
Incluye: Desmontaje del elemento. Reparación de la superficie de apoyo. Clasificación y etiquetado. Acopio de los materiales a reutilizar. Carga manual del material a reutilizar sobre camión. Retirada y acopio de los restos de obra. Limpieza de los restos de obra. Carga manual de los restos de obra sobre camión o contenedor.
Criterio de medición de proyecto: Número de unidades previstas, según documentación gráfica de Proyecto.
Criterio de medición de obra: Se medirá el número de unidades realmente desmontadas según especificaciones de Proyecto.

| Código | Ud | Descripción | Rendimiento | Precio | Importe |
|---|---|---|---|---|---|
| mq05mai030 | h | Martillo neumático. (maquinaria) | 0.298 | 4.66 | 1.389 |
| mq05pdm110 | h | Compresor portátil diesel media presión 10 m³/min. (maquinaria) | 0.156 | 7.9 | 1.232 |
| mq04cag010b | h | Camión con grúa de hasta 10 t. (maquinaria) | 0.056 | 63.96 | 3.582 |
| mo041 | h | Oficial 1ª construcción de obra civil. (mano de obra) | 0.268 | 22.53 | 6.038 |
| mo087 | h | Ayudante construcción de obra civil. (mano de obra) | 0.395 | 21.78 | 8.603 |
| % | % | Costes directos complementarios | 2 % | 20.844 | 0.417 |
|  |  | Costes directos |  |  | 21.261 |
