# Accesorio de fusión para tubo de polietileno

- Propiedad del archivo: CYPE Ingenieros S.A.
- Formato: FIEBDC-3/2016
- Programa: Generador de precios de la construcción. CYPE Ingenieros, S.A.
- Fecha: 08/03/2024
- Ámbito geográfico: Región de Murcia
- Divisa: EUR
- Costes indirectos: 3 %
- IVA: 21 %

## I Instalaciones

### IU Urbanas

#### IUA Redes de agua potable

**IUA026** Ud Accesorio de fusión para tubo de polietileno.
Codo 45° de polietileno, para unión por electrofusión, de 32 mm de diámetro nominal, PN=16 atm.
Incluye: Replanteo. Montaje y conexionado.
Criterio de medición de proyecto: Número de unidades previstas, según documentación gráfica de Proyecto.
Criterio de medición de obra: Se medirá el número de unidades realmente ejecutadas según especificaciones de Proyecto.

| Código | Ud | Descripción | Rendimiento | Precio | Importe |
|---|---|---|---|---|---|
| mt37tpb212aa | Ud | Codo 45° de polietileno, para unión por electrofusión, de 32 mm de diámetro nominal, PN=16 atm, según UNE-EN 12201-3. (material) | 1 | 19.23 | 19.230 |
| mo008 | h | Oficial 1ª fontanero. (mano de obra) | 0.109 | 23.16 | 2.524 |
| mo107 | h | Ayudante fontanero. (mano de obra) | 0.109 | 21.75 | 2.371 |
| % | % | Costes directos complementarios | 2 % | 24.125 | 0.483 |
|  |  | Costes directos |  |  | 24.608 |
