# Centro de transformación prefabricado

- Propiedad del archivo: CYPE Ingenieros S.A.
- Formato: FIEBDC-3/2016
- Programa: Generador de precios de la construcción. CYPE Ingenieros, S.A.
- Fecha: 08/03/2024
- Ámbito geográfico: Región de Murcia
- Divisa: EUR
- Costes indirectos: 3 %
- IVA: 21 %

## I Instalaciones

### IU Urbanas

#### IUC Centros de transformación

**IUC040** Ud Centro de transformación prefabricado.
Centro de transformación prefabricado, monobloque, de hormigón armado, de 6080x2380x3045 mm, apto para contener hasta dos transformadores y la aparamenta necesaria. Incluso transporte y descarga. Totalmente montado.
Incluye: Transporte y descarga. Colocación y nivelación.
Criterio de medición de proyecto: Número de unidades previstas, según documentación gráfica de Proyecto.
Criterio de medición de obra: Se medirá el número de unidades realmente ejecutadas según especificaciones de Proyecto.

| Código | Ud | Descripción | Rendimiento | Precio | Importe |
|---|---|---|---|---|---|
| mt35ctr010c | Ud | Centro de transformación prefabricado, monobloque, de hormigón armado, de 6080x2380x3045 mm, apto para contener hasta dos transformadores y la aparamenta necesaria. (material) | 1 | 9336.92 | 9336.920 |
| mo020 | h | Oficial 1ª construcción. (mano de obra) | 2.189 | 22.53 | 49.318 |
| mo077 | h | Ayudante construcción. (mano de obra) | 2.189 | 21.78 | 47.676 |
| % | % | Costes directos complementarios | 2 % | 9433.914 | 188.678 |
|  |  | Costes directos |  |  | 9622.592 |
