# Centro de transformación prefabricado

- Propiedad del archivo: CYPE Ingenieros S.A.
- Formato: FIEBDC-3/2016
- Programa: Generador de precios de la construcción. CYPE Ingenieros, S.A.
- Fecha: 08/03/2024
- Ámbito geográfico: Región de Murcia
- Divisa: EUR
- Costes indirectos: 3 %
- IVA: 21 %

## I Instalaciones

### IU Urbanas

#### IUC Centros de transformación

**IUC040** Ud Centro de transformación prefabricado.
Centro de transformación prefabricado, modular de hormigón armado, de 9600x2620x3195 mm, apto para contener hasta dos transformadores y la aparamenta necesaria. Incluso transporte y descarga. Totalmente montado.
Incluye: Transporte y descarga. Montaje, nivelación y fijación.
Criterio de medición de proyecto: Número de unidades previstas, según documentación gráfica de Proyecto.
Criterio de medición de obra: Se medirá el número de unidades realmente ejecutadas según especificaciones de Proyecto.

| Código | Ud | Descripción | Rendimiento | Precio | Importe |
|---|---|---|---|---|---|
| mt35ctr020c | Ud | Centro de transformación prefabricado, modular de hormigón armado, de 9600x2620x3195 mm, apto para contener hasta dos transformadores y la aparamenta necesaria. (material) | 1 | 12127.06 | 12127.060 |
| mo020 | h | Oficial 1ª construcción. (mano de obra) | 17.515 | 22.53 | 394.613 |
| mo077 | h | Ayudante construcción. (mano de obra) | 17.515 | 21.78 | 381.477 |
| % | % | Costes directos complementarios | 2 % | 12903.150 | 258.063 |
|  |  | Costes directos |  |  | 13161.213 |
