# Apoyo metálico de presilla

- Propiedad del archivo: CYPE Ingenieros S.A.
- Formato: FIEBDC-3/2016
- Programa: Generador de precios de la construcción. CYPE Ingenieros, S.A.
- Fecha: 08/03/2024
- Ámbito geográfico: Región de Murcia
- Divisa: EUR
- Costes indirectos: 3 %
- IVA: 21 %

## I Instalaciones

### IU Urbanas

#### IUL Líneas aéreas

**IUL013** Ud Apoyo metálico de presilla.
Apoyo metálico de presilla, de 20 m de altura y 1400 daN de esfuerzo nominal, compuesto de cabeza prismática y fuste troncopiramidal de sección cuadrada, empotrado en dado de hormigón HM-25/B/20/X0, fabricado en central, vertido desde camión, en suelo cohesivo. Incluso excavación para cimentación con medios mecánicos, transporte y descarga. Totalmente montado.
Incluye: Replanteo. Transporte y descarga. Excavación de la cimentación. Eliminación de las tierras sueltas del fondo de la excavación. Izado del apoyo. Colocación y aplomado. Vertido y compactación del hormigón. Eliminación de restos, limpieza final y retirada de escombros. Carga de escombros sobre camión o contenedor.
Criterio de medición de proyecto: Número de unidades previstas, según documentación gráfica de Proyecto.
Criterio de medición de obra: Se medirá el número de unidades realmente ejecutadas según especificaciones de Proyecto.

| Código | Ud | Descripción | Rendimiento | Precio | Importe |
|---|---|---|---|---|---|
| mt35pya040xv | Ud | Apoyo metálico de presilla, de 20 m de altura y 1400 daN de esfuerzo nominal, compuesto de cabeza prismática y fuste troncopiramidal de sección cuadrada. (material) | 1 | 1986.61 | 1986.610 |
| mt10hmf010tOb | m³ | Hormigón HM-25/B/20/X0, fabricado en central. (material) | 4.018 | 89.91 | 361.258 |
| mq01exn010i | h | Miniretroexcavadora sobre neumáticos, de 37,5 kW. (maquinaria) | 0.506 | 52.19 | 26.408 |
| mq04cag010a | h | Camión con grúa de hasta 6 t. (maquinaria) | 2.671 | 56.47 | 150.831 |
| mo020 | h | Oficial 1ª construcción. (mano de obra) | 2.815 | 22.53 | 63.422 |
| mo077 | h | Ayudante construcción. (mano de obra) | 2.815 | 21.78 | 61.311 |
| % | % | Costes directos complementarios | 2 % | 2649.840 | 52.997 |
|  |  | Costes directos |  |  | 2702.837 |

Residuos:
- colocación: mt10hmf010tOb Hormigón HM-25/B/20/X0, fabricado en central; factor de residuo 0.00133591

## Recursos

**mt35pya040xv** Ud Apoyo metálico de presilla
Datos técnicos: Coste energético 7649.848 MJ; Emisión de CO2 400.098 kg
Residuos:
- embalaje: re150101 Envases de papel y cartón. (componente de residuo); rendimiento 3.904 kg; Código LER 15 01 01; Masa del elemento 1 kg; Volumen 0.001333 m3

**mt10hmf010tOb** m³ Hormigón HM-25/B/20/X0, fabricado en central
Datos técnicos: Coste energético 1840.000 MJ; Emisión de CO2 230.000 kg; Código LER 17 01 01; Masa del elemento 2300 kg; Volumen 1.533333 m3
