# Línea subterránea de 20 kV en canalización entubada

- Propiedad del archivo: CYPE Ingenieros S.A.
- Formato: FIEBDC-3/2016
- Programa: Generador de precios de la construcción. CYPE Ingenieros, S.A.
- Fecha: 04/10/2024
- Ámbito geográfico: Región de Murcia
- Divisa: EUR
- Costes indirectos: 3 %
- IVA: 21 %

## I Instalaciones

### IU Urbanas

#### IUM Líneas subterráneas de alta tensión

**IUM015** m Línea subterránea de 20 kV en canalización entubada.
Línea subterránea de 20 kV en canalización entubada bajo acera formada por 3 cables unipolares, con conductor de aluminio, HEPRZ1, de 150 mm² de sección; dos tubos protectores de polietileno de doble pared, de 160 mm de diámetro, resistencia a compresión mayor de 450 N, suministrado en barra, colocado sobre lecho de arena de 5 cm de espesor, debidamente compactada y nivelada con pisón vibrante de guiado manual, relleno lateral compactando hasta los riñones y posterior relleno con la misma arena hasta 10 cm por encima de la generatriz superior de la tubería; y canalización para telecomunicaciones compuesta de tetratubo de polietileno de alta densidad (PEAD/HDPE) libre de halógenos, color verde, de 4x40 mm de diámetro nominal y 3 mm de espesor formado por cuatro tubos iguales, unidos entre sí, con la pared interior estriada longitudinalmente y recubierta con silicona. Incluso hilo guía y cinta de señalización.
Criterio de valoración económica: El precio no incluye la excavación ni el relleno principal.
Incluye: Replanteo del recorrido de la línea. Vertido de la arena en el fondo de la zanja. Colocación de los tubos en la zanja. Colocación de la canalización para telecomunicaciones en la zanja. Colocación de la cinta de señalización. Tendido de cables. Conexionado y comprobación de su correcto funcionamiento. Ejecución del relleno envolvente.
Criterio de medición de proyecto: Longitud medida según documentación gráfica de Proyecto.
Criterio de medición de obra: Se medirá la longitud realmente ejecutada según especificaciones de Proyecto.

| Código | Ud | Descripción | Rendimiento | Precio | Importe |
|---|---|---|---|---|---|
| mt01ara010a | m³ | Arena con granulometría de 0 a 5 mm de diámetro, limpia. (material) | 0.065 | 14.61 | 0.950 |
| mt35aia070fh | m | Tubo rígido, suministrado en barra, de polietileno de doble pared (interior lisa y exterior corrugada), de color naranja, de 160 mm de diámetro nominal, para canalización enterrada, resistencia a la compresión 450 N, resistencia al impacto 40 julios, con grado de protección IP549 según UNE 20324. Según UNE-EN 61386-1, UNE-EN 61386-22 y UNE-EN 50086-2-4. Incluso abrazaderas, elementos de sujeción y accesorios (curvas, manguitos, tes, codos y curvas flexibles). (material) | 2 | 12.8 | 25.600 |
| mt35tpe030a | m | Tetratubo de polietileno de alta densidad (PEAD/HDPE) libre de halógenos, color verde, de 4x40 mm de diámetro nominal y 3 mm de espesor formado por cuatro tubos iguales, unidos entre sí, con la pared interior estriada longitudinalmente y recubierta con silicona. Suministro: en rollos de 300 m de longitud. (material) | 1 | 12.09 | 12.090 |
| mt35cun500b | m | Cable unipolar HEPRZ1, siendo su tensión asignada de 12/20 kV, reacción al fuego clase Fca según UNE-EN 50575, con conductor de aluminio clase 2 de 150 mm² de sección, con aislamiento de etileno propileno de alto módulo (HEPR), pantalla de corona de hilos de cobre y cubierta de compuesto termoplástico a base de poliolefina libre de halógenos (Z1). Según UNE-HD 620-9E. (material) | 3 | 20.45 | 61.350 |
| mt35www030 | m | Cinta de señalización de polietileno, de 150 mm de anchura, color amarillo, con la inscripción "¡ATENCIÓN! DEBAJO HAY CABLES ELÉCTRICOS" y triángulo de riesgo eléctrico. (material) | 4 | 0.26 | 1.040 |
| mt35www010 | Ud | Material auxiliar para instalaciones eléctricas. (material) | 0.2 | 1.51 | 0.302 |
| mq04dua020b | h | Dumper de descarga frontal de 2 t de carga útil. (maquinaria) | 0.007 | 10.58 | 0.074 |
| mq02rop020 | h | Pisón vibrante de guiado manual, de 80 kg, con placa de 30x30 cm, tipo rana. (maquinaria) | 0.054 | 4 | 0.216 |
| mq02cia020j | h | Camión cisterna, de 8 m³ de capacidad. (maquinaria) | 0.004 | 121.25 | 0.485 |
| mo020 | h | Oficial 1ª construcción. (mano de obra) | 0.09 | 22.53 | 2.028 |
| mo113 | h | Peón ordinario construcción. (mano de obra) | 0.09 | 21.19 | 1.907 |
| mo003 | h | Oficial 1ª electricista. (mano de obra) | 0.327 | 23.16 | 7.573 |
| mo102 | h | Ayudante electricista. (mano de obra) | 0.279 | 21.75 | 6.068 |
| % | % | Costes directos complementarios | 2 % | 119.683 | 2.394 |
|  |  | Costes directos |  |  | 122.077 |

Residuos:
- colocación: mt01ara010a Arena con granulometría de 0 a 5 mm de diámetro, limpia; factor de residuo 0.003
- colocación: mt35aia070fh; factor de residuo 0.0266022
- colocación: mt35tpe030a; factor de residuo 0.0369333
- colocación: mt35cun500b; factor de residuo 0.011
- colocación: mt35www030; factor de residuo 0.044

## Recursos

**mt01ara010a** m³ Arena con granulometría de 0 a 5 mm de diámetro, limpia
Datos técnicos: Coste energético 146.250 MJ; Emisión de CO2 7.800 kg; Código LER 01 04 09; Masa del elemento 1950 kg; Volumen 1.21875 m3

**mt35aia070fh** m Tubo rígido, suministrado en barra
Datos técnicos: Coste energético 218.949 MJ; Emisión de CO2 10.871 kg; Código LER 17 02 03; Masa del elemento 2.26 kg; Volumen 0.003767 m3

**mt35tpe030a** m Tetratubo de polietileno de alta densidad (PEAD/HDPE) libre de halógenos
Datos técnicos: Coste energético 153.655 MJ; Emisión de CO2 5.171 kg; Código LER 17 02 03; Masa del elemento 1.08 kg; Volumen 0.0018 m3
Residuos:
- embalaje: re170201 Madera. (componente de residuo); rendimiento 0.042 kg; Código LER 17 02 01; Masa del elemento 1 kg; Volumen 0.000909 m3

**mt35cun500b** m Cable unipolar HEPRZ1
Datos técnicos: Coste energético 44.274 MJ; Emisión de CO2 0.918 kg; Código LER 17 04 11; Masa del elemento 1.2 kg; Volumen 0.0008 m3
Residuos:
- embalaje: re150101 Envases de papel y cartón. (componente de residuo); rendimiento 0.078 kg; Código LER 15 01 01; Masa del elemento 1 kg; Volumen 0.001333 m3

**mt35www030** m Cinta de señalización de polietileno
Datos técnicos: Coste energético 61.620 MJ; Emisión de CO2 1.918 kg; Código LER 17 02 03; Masa del elemento 0.41 kg; Volumen 0.000683 m3
Residuos:
- embalaje: re170201 Madera; rendimiento 0.04 kg
