# Arqueta de hormigón en masa "in situ"

- Propiedad del archivo: CYPE Ingenieros S.A.
- Formato: FIEBDC-3/2016
- Programa: Generador de precios de la construcción. CYPE Ingenieros, S.A.
- Fecha: 08/03/2024
- Ámbito geográfico: Región de Murcia
- Divisa: EUR
- Costes indirectos: 3 %
- IVA: 21 %

## I Instalaciones

### IU Urbanas

#### IUS Redes de saneamiento

**IUS072** Ud Arqueta de hormigón en masa "in situ".
Formación de arqueta de paso enterrada, de hormigón en masa "in situ" HM-30/B/20/X0+XA2, de dimensiones interiores 50x50x50 cm, sobre solera de hormigón en masa de 15 cm de espesor, formación de pendiente mínima del 2%, con el mismo tipo de hormigón, cerrada superiormente con marco y tapa de fundición clase B-125 según UNE-EN 124; previa excavación con medios mecánicos y posterior relleno del trasdós con material granular. Incluso molde reutilizable de chapa metálica amortizable en 20 usos y colector de conexión de PVC, de tres entradas y una salida, con tapa de registro, para encuentros.
Incluye: Replanteo. Excavación con medios mecánicos. Eliminación de las tierras sueltas del fondo de la excavación. Vertido y compactación del hormigón en formación de solera. Colocación del molde reutilizable. Vertido y compactación del hormigón en formación de la arqueta. Retirada del molde. Conexionado de los colectores a la arqueta. Relleno de hormigón para formación de pendientes. Colocación del colector de conexión de PVC en el fondo de la arqueta. Colocación de la tapa y los accesorios. Relleno del trasdós. Comprobación de su correcto funcionamiento. Realización de pruebas de servicio.
Criterio de medición de proyecto: Número de unidades previstas, según documentación gráfica de Proyecto.
Criterio de medición de obra: Se medirá el número de unidades realmente ejecutadas según especificaciones de Proyecto.

| Código | Ud | Descripción | Rendimiento | Precio | Importe |
|---|---|---|---|---|---|
| mt10hmf010rRb | m³ | Hormigón HM-30/B/20/X0+XA2, fabricado en central, con cemento SR. (material) | 0.265 | 118.37 | 31.368 |
| mt11var130 | Ud | Colector de conexión de PVC, con tres entradas y una salida, con tapa de registro. (material) | 1 | 38.31 | 38.310 |
| mt08epr030b | Ud | Molde reutilizable para formación de arquetas de sección cuadrada de 50x50x50 cm, de chapa metálica, incluso accesorios de montaje. (material) | 0.05 | 233.52 | 11.676 |
| mt11tfa010b | Ud | Marco y tapa de fundición, 50x50 cm, para arqueta registrable, clase B-125 según UNE-EN 124. (material) | 1 | 40.76 | 40.760 |
| mt01arr010a | t | Grava de cantera, de 19 a 25 mm de diámetro. (material) | 0.419 | 11.75 | 4.923 |
| mq01ret020b | h | Retrocargadora sobre neumáticos, de 70 kW. (maquinaria) | 0.062 | 41.71 | 2.586 |
| mo041 | h | Oficial 1ª construcción de obra civil. (mano de obra) | 1.005 | 22.53 | 22.643 |
| mo087 | h | Ayudante construcción de obra civil. (mano de obra) | 0.757 | 21.78 | 16.487 |
| % | % | Costes directos complementarios | 2 % | 168.753 | 3.375 |
|  |  | Costes directos |  |  | 172.128 |

Residuos:
- colocación: mt10hmf010rRb Hormigón HM-30/B/20/X0+XA2, fabricado en central, con cemento SR; factor de residuo 0.00106641
- colocación: mt08epr030b; factor de residuo 1
- colocación: mt01arr010a Grava de cantera, de 19 a 25 mm de diámetro; factor de residuo 0.00686426
- excavación: ruo170504 Tierra y piedras distintas de las especificadas en el código 17 05 03. (componente de residuo); rendimiento 840.32 kg; Código LER 17 05 04; Masa del elemento 1 kg; Volumen 0.000625 m3

## Recursos

**mt10hmf010rRb** m³ Hormigón HM-30/B/20/X0+XA2, fabricado en central, con cemento SR
Datos técnicos: Coste energético 2208.000 MJ; Emisión de CO2 253.000 kg; Código LER 17 01 01; Masa del elemento 2300 kg; Volumen 1.533333 m3

**mt08epr030b** Ud Molde reutilizable para formación de arquetas de sección cuadrada de 50x50x50 cm
Datos técnicos: Coste energético 393.200 MJ; Emisión de CO2 20.400 kg; Código LER 17 04 05; Masa del elemento 40 kg; Volumen 0.019048 m3

**mt11tfa010b** Ud Marco y tapa de fundición, 50x50 cm, para arqueta registrable, clase B-125 según UNE-EN 124
Datos técnicos: Coste energético 472.524 MJ; Emisión de CO2 29.506 kg
Residuos:
- embalaje: re150101 Envases de papel y cartón. (componente de residuo); rendimiento 0.072 kg; Código LER 15 01 01; Masa del elemento 1 kg; Volumen 0.001333 m3

**mt01arr010a** t Grava de cantera, de 19 a 25 mm de diámetro
Datos técnicos: Coste energético 75.000 MJ; Emisión de CO2 4.000 kg; Código LER 01 04 08; Masa del elemento 1000 kg; Volumen 0.666667 m3
