# Fresado del terreno

- Propiedad del archivo: CYPE Ingenieros S.A.
- Formato: FIEBDC-3/2016
- Programa: Generador de precios de la construcción. CYPE Ingenieros, S.A.
- Fecha: 08/03/2024
- Ámbito geográfico: Región de Murcia
- Divisa: EUR
- Costes indirectos: 3 %
- IVA: 21 %

## J Jardinería

### JA Preparación del terreno

#### JAB Acondicionamiento físico

**JAB050** m² Fresado del terreno.
Fresado del terreno suelto, con medios manuales, mediante motocultor, efectuando dos pasadas cruzadas, alcanzando una profundidad entre 10 y 15 cm y el desmenuzamiento completo de los terrones.
Incluye: Fresado del terreno. Señalización y protección del terreno.
Criterio de medición de proyecto: Superficie medida en proyección horizontal, según documentación gráfica de Proyecto.
Criterio de medición de obra: Se medirá, en proyección horizontal, la superficie realmente ejecutada según especificaciones de Proyecto.

| Código | Ud | Descripción | Rendimiento | Precio | Importe |
|---|---|---|---|---|---|
| mq09mot010 | h | Motocultor 60/80 cm. (maquinaria) | 0.007 | 3.08 | 0.022 |
| mo086 | h | Ayudante jardinero. (mano de obra) | 0.007 | 21.78 | 0.152 |
| % | % | Costes directos complementarios | 2 % | 0.174 | 0.003 |
|  |  | Costes directos |  |  | 0.177 |
