# Arado del terreno

- Propiedad del archivo: CYPE Ingenieros S.A.
- Formato: FIEBDC-3/2016
- Programa: Generador de precios de la construcción. CYPE Ingenieros, S.A.
- Fecha: 04/10/2024
- Ámbito geográfico: Región de Murcia
- Divisa: EUR
- Costes indirectos: 3 %
- IVA: 21 %

## J Jardinería

### JA Preparación del terreno

#### JAB Acondicionamiento físico

**JAB060** m² Arado del terreno.
Arado del terreno compacto, con medios mecánicos, mediante tractor agrícola equipado con arado de vertederas, efectuando dos pasadas cruzadas, alcanzando una profundidad de hasta 40 cm y el desmenuzamiento completo de los terrones.
Incluye: Arado del terreno. Señalización y protección del terreno.
Criterio de medición de proyecto: Superficie medida en proyección horizontal, según documentación gráfica de Proyecto.
Criterio de medición de obra: Se medirá, en proyección horizontal, la superficie realmente ejecutada según especificaciones de Proyecto.

| Código | Ud | Descripción | Rendimiento | Precio | Importe |
|---|---|---|---|---|---|
| mq09tra080 | h | Tractor agrícola, de 44 kW, equipado con arado de vertederas. (maquinaria) | 0.002 | 26.84 | 0.054 |
| mo040 | h | Oficial 1ª jardinero. (mano de obra) | 0.001 | 22.53 | 0.023 |
| % | % | Costes directos complementarios | 2 % | 0.077 | 0.002 |
|  |  | Costes directos |  |  | 0.079 |
