# Enterrado de piedras

- Propiedad del archivo: CYPE Ingenieros S.A.
- Formato: FIEBDC-3/2016
- Programa: Generador de precios de la construcción. CYPE Ingenieros, S.A.
- Fecha: 04/10/2024
- Ámbito geográfico: Región de Murcia
- Divisa: EUR
- Costes indirectos: 3 %
- IVA: 21 %

## J Jardinería

### JA Preparación del terreno

#### JAB Acondicionamiento físico

**JAB020** m² Enterrado de piedras.
Enterrado de piedras, a una profundidad de 20 cm, con medios mecánicos, en terreno con la presencia de piedras en un 10% de su superficie.
Incluye: Enterrado de piedras. Señalización y protección del terreno.
Criterio de medición de proyecto: Superficie medida en proyección horizontal, según documentación gráfica de Proyecto.
Criterio de medición de obra: Se medirá, en proyección horizontal, la superficie realmente ejecutada según especificaciones de Proyecto.

| Código | Ud | Descripción | Rendimiento | Precio | Importe |
|---|---|---|---|---|---|
| mq09tra070 | h | Tractor agrícola, de 44 kW de potencia, equipado con enterradora de piedras. (maquinaria) | 0.088 | 36.43 | 3.206 |
| mo040 | h | Oficial 1ª jardinero. (mano de obra) | 0.022 | 22.53 | 0.496 |
| % | % | Costes directos complementarios | 2 % | 3.702 | 0.074 |
|  |  | Costes directos |  |  | 3.776 |
