# Extendido de tierra vegetal

- Propiedad del archivo: CYPE Ingenieros S.A.
- Formato: FIEBDC-3/2016
- Programa: Generador de precios de la construcción. CYPE Ingenieros, S.A.
- Fecha: 08/03/2024
- Ámbito geográfico: Región de Murcia
- Divisa: EUR
- Costes indirectos: 3 %
- IVA: 21 %

## J Jardinería

### JA Preparación del terreno

#### JAC Aporte de tierras y sustratos

**JAC010** m³ Extendido de tierra vegetal.
Tierra vegetal cribada suministrada en sacos, extendida sobre el terreno con medios manuales, en un radio máximo desde el lugar de descarga de hasta 100 m, para formar una capa de espesor uniforme de hasta 10 cm.
Incluye: Extendido de la tierra. Rasanteos y remates. Recogida de restos. Carga a camión o contenedor de los restos.
Criterio de medición de proyecto: Volumen a extender, según documentación gráfica de Proyecto.
Criterio de medición de obra: Se medirá el volumen realmente ejecutado según especificaciones de Proyecto.

| Código | Ud | Descripción | Rendimiento | Precio | Importe |
|---|---|---|---|---|---|
| mt48tie030b | m³ | Tierra vegetal cribada, suministrada en sacos. (material) | 1 | 30.14 | 30.140 |
| mo040 | h | Oficial 1ª jardinero. (mano de obra) | 0.044 | 22.53 | 0.991 |
| mo086 | h | Ayudante jardinero. (mano de obra) | 0.547 | 21.78 | 11.914 |
| % | % | Costes directos complementarios | 2 % | 43.045 | 0.861 |
|  |  | Costes directos |  |  | 43.906 |

Residuos:
- colocación: mt48tie030b Tierra vegetal cribada, suministrada en sacos; factor de residuo 0.003

## Recursos

**mt48tie030b** m³ Tierra vegetal cribada, suministrada en sacos
Datos técnicos: Coste energético 151.700 MJ; Emisión de CO2 8.200 kg; Código LER 17 05 04; Masa del elemento 2050 kg; Volumen 1.28125 m3
