# Extendido de tierra vegetal

- Propiedad del archivo: CYPE Ingenieros S.A.
- Formato: FIEBDC-3/2016
- Programa: Generador de precios de la construcción. CYPE Ingenieros, S.A.
- Fecha: 08/03/2024
- Ámbito geográfico: Región de Murcia
- Divisa: EUR
- Costes indirectos: 3 %
- IVA: 21 %

## J Jardinería

### JA Preparación del terreno

#### JAC Aporte de tierras y sustratos

**JAC010** m³ Extendido de tierra vegetal.
Tierra vegetal fertilizada y cribada suministrada a granel, extendida sobre el terreno con medios manuales, en un radio máximo desde el lugar de descarga de hasta 100 m, para formar una capa de espesor uniforme de entre 10 y 25 cm.
Incluye: Extendido de la tierra. Rasanteos y remates. Recogida de restos. Carga a camión o contenedor de los restos.
Criterio de medición de proyecto: Volumen a extender, según documentación gráfica de Proyecto.
Criterio de medición de obra: Se medirá el volumen realmente ejecutado según especificaciones de Proyecto.

| Código | Ud | Descripción | Rendimiento | Precio | Importe |
|---|---|---|---|---|---|
| mt48tie035a | m³ | Tierra vegetal cribada y fertilizada, suministrada a granel. (material) | 1 | 33.36 | 33.360 |
| mo040 | h | Oficial 1ª jardinero. (mano de obra) | 0.044 | 22.53 | 0.991 |
| mo086 | h | Ayudante jardinero. (mano de obra) | 0.438 | 21.78 | 9.540 |
| % | % | Costes directos complementarios | 2 % | 43.891 | 0.878 |
|  |  | Costes directos |  |  | 44.769 |

Residuos:
- colocación: mt48tie035a Tierra vegetal cribada y fertilizada, suministrada a granel; factor de residuo 0.003

## Recursos

**mt48tie035a** m³ Tierra vegetal cribada y fertilizada, suministrada a granel
Datos técnicos: Coste energético 151.700 MJ; Emisión de CO2 8.200 kg; Código LER 17 05 04; Masa del elemento 2050 kg; Volumen 1.28125 m3
