# Estabilización de suelos agrícolas con productos orgánicos

- Propiedad del archivo: CYPE Ingenieros S.A.
- Formato: FIEBDC-3/2016
- Programa: Generador de precios de la construcción. CYPE Ingenieros, S.A.
- Fecha: 08/03/2024
- Ámbito geográfico: Región de Murcia
- Divisa: EUR
- Costes indirectos: 3 %
- IVA: 21 %

## J Jardinería

### JA Preparación del terreno

#### JAE Estabilización de suelos agrícolas

**JAE010** m² Estabilización de suelos agrícolas con productos orgánicos.
Estabilización de suelos agrícolas, mediante la aplicación de estabilizador orgánico biodegradable con bomba manual de pistón, con una dosificación de 30 g/m².
Incluye: Preparación del estabilizador. Aplicación del estabilizador sobre la superficie a tratar.
Criterio de medición de proyecto: Superficie medida según documentación gráfica de Proyecto.
Criterio de medición de obra: Se medirá el número de unidades realmente ejecutadas según especificaciones de Proyecto.

| Código | Ud | Descripción | Rendimiento | Precio | Importe |
|---|---|---|---|---|---|
| mt08aaa010a | m³ | Agua. (material) | 0.001 | 1.53 | 0.002 |
| mt48est010 | kg | Estabilizador orgánico biodegradable. (material) | 0.05 | 4.78 | 0.239 |
| mq09pla010 | h | Bomba manual de pistón para tratamientos fitosanitarios y herbicidas. (maquinaria) | 0.055 | 25.12 | 1.382 |
| mo040 | h | Oficial 1ª jardinero. (mano de obra) | 0.011 | 22.53 | 0.248 |
| mo115 | h | Peón jardinero. (mano de obra) | 0.055 | 21.19 | 1.165 |
| % | % | Costes directos complementarios | 2 % | 3.036 | 0.061 |
|  |  | Costes directos |  |  | 3.097 |

## Recursos

**mt08aaa010a** m³ Agua
Datos técnicos: Coste energético 60.000 MJ; Emisión de CO2 30.000 kg
