# Trasplante de palmera

- Propiedad del archivo: CYPE Ingenieros S.A.
- Formato: FIEBDC-3/2016
- Programa: Generador de precios de la construcción. CYPE Ingenieros, S.A.
- Fecha: 04/10/2024
- Ámbito geográfico: Región de Murcia
- Divisa: EUR
- Costes indirectos: 3 %
- IVA: 21 %

## J Jardinería

### JS Suministro y plantación de especies

#### JSP Plantación y trasplante de especies

**JSP050** Ud Trasplante de palmera.
Trasplante de palmera de entre 3 y 5 m de altura, ubicada en tierra, con retrocargadora.
Incluye: Poda de raíces. Poda de ramas. Transporte al lugar de destino. Plantación. Recorte de raíces.
Criterio de medición de proyecto: Número de unidades previstas, según documentación gráfica de Proyecto.
Criterio de medición de obra: Se medirá el número de unidades realmente trasplantadas según especificaciones de Proyecto.

| Código | Ud | Descripción | Rendimiento | Precio | Importe |
|---|---|---|---|---|---|
| mq01ret020b | h | Retrocargadora sobre neumáticos, de 70 kW. (maquinaria) | 2.475 | 41.71 | 103.232 |
| mq04cag010b | h | Camión con grúa de hasta 10 t. (maquinaria) | 0.22 | 63.96 | 14.071 |
| mo040 | h | Oficial 1ª jardinero. (mano de obra) | 1.095 | 22.53 | 24.670 |
| mo115 | h | Peón jardinero. (mano de obra) | 4.926 | 21.19 | 104.382 |
| mo086 | h | Ayudante jardinero. (mano de obra) | 4.926 | 21.78 | 107.288 |
| % | % | Costes directos complementarios | 2 % | 353.643 | 7.073 |
|  |  | Costes directos |  |  | 360.716 |
