# Conífera

- Propiedad del archivo: CYPE Ingenieros S.A.
- Formato: FIEBDC-3/2016
- Programa: Generador de precios de la construcción. CYPE Ingenieros, S.A.
- Fecha: 08/03/2024
- Ámbito geográfico: Región de Murcia
- Divisa: EUR
- Costes indirectos: 3 %
- IVA: 21 %

## J Jardinería

### JS Suministro y plantación de especies

#### JSS Suministro de especies

**JSS040** Ud Conífera.
Ciprés de Monterrey (Cupressus macrocarpa 'Golden cone') de 400 a 450 cm de altura; suministro en contenedor estándar.
Incluye: Transporte y descarga a pie de hoyo de plantación.
Criterio de medición de proyecto: Número de unidades previstas, según documentación gráfica de Proyecto.
Criterio de medición de obra: Se medirá el número de unidades realmente suministradas según especificaciones de Proyecto.

| Código | Ud | Descripción | Rendimiento | Precio | Importe |
|---|---|---|---|---|---|
| mt48ecr045elk | Ud | Ciprés de Monterrey (Cupressus macrocarpa 'Golden cone') de 400 a 450 cm de altura; suministro en contenedor estándar de 200 l. (material) | 1 | 247.21 | 247.210 |
| % | % | Costes directos complementarios | 2 % | 247.210 | 4.944 |
|  |  | Costes directos |  |  | 252.154 |
