# Cerramiento natural

- Propiedad del archivo: CYPE Ingenieros S.A.
- Formato: FIEBDC-3/2016
- Programa: Generador de precios de la construcción. CYPE Ingenieros, S.A.
- Fecha: 04/10/2024
- Ámbito geográfico: Región de Murcia
- Divisa: EUR
- Costes indirectos: 3 %
- IVA: 21 %

## J Jardinería

### JV Cercado y ocultación

#### JVC Cerramientos naturales

**JVC010** m² Cerramiento natural.
Cerramiento de cañizo de bambú natural, de medias cañas, de 100 cm de altura, tejido con alambre galvanizado, sujeto con alambre galvanizado sobre un soporte existente.
Incluye: Colocación del cerramiento natural y sujeción con alambre galvanizado.
Criterio de medición de proyecto: Superficie medida según documentación gráfica de Proyecto.
Criterio de medición de obra: Se medirá la superficie realmente ejecutada según especificaciones de Proyecto.

| Código | Ud | Descripción | Rendimiento | Precio | Importe |
|---|---|---|---|---|---|
| mt48cnj040d | m² | Cañizo de bambú natural, de medias cañas, de 100 cm de altura, tejido con alambre galvanizado, suministrado en rollos de 500 cm de anchura. (material) | 1 | 1.39 | 1.390 |
| mt08var050 | kg | Alambre galvanizado para atar, de 1,30 mm de diámetro. (material) | 0.1 | 1.53 | 0.153 |
| mo040 | h | Oficial 1ª jardinero. (mano de obra) | 0.219 | 22.53 | 4.934 |
| mo115 | h | Peón jardinero. (mano de obra) | 0.219 | 21.19 | 4.641 |
| % | % | Costes directos complementarios | 2 % | 11.118 | 0.222 |
|  |  | Costes directos |  |  | 11.340 |

Residuos:
- colocación: mt48cnj040d; factor de residuo 0.0015
- colocación: mt08var050 Alambre galvanizado para atar, de 1,30 mm de diámetro; factor de residuo 0.0038

## Recursos

**mt48cnj040d** m² Cañizo de bambú natural
Datos técnicos: Coste energético -9.153 MJ; Emisión de CO2 -0.909 kg; Código LER 17 02 01; Masa del elemento 0.56 kg; Volumen 0.000509 m3
Residuos:
- embalaje: re170203 Plástico. (componente de residuo); rendimiento 0.002 kg; Código LER 17 02 03; Masa del elemento 1 kg; Volumen 0.001667 m3

**mt08var050** kg Alambre galvanizado para atar, de 1,30 mm de diámetro
Datos técnicos: Coste energético 25.100 MJ; Emisión de CO2 2.560 kg; Código LER 17 04 05; Masa del elemento 1 kg; Volumen 0.000476 m3
