# Pavimento deportivo de césped sintético

- Propiedad del archivo: CYPE Ingenieros S.A.
- Formato: FIEBDC-3/2016
- Programa: Generador de precios de la construcción. CYPE Ingenieros, S.A.
- Fecha: 04/10/2024
- Ámbito geográfico: Región de Murcia
- Divisa: EUR
- Costes indirectos: 3 %
- IVA: 21 %

## M Firmes y pavimentos urbanos

### MD Pavimentos deportivos

#### MDB De césped sintético

**MDB005** m² Pavimento deportivo de césped sintético.
Pavimento deportivo para campo de fútbol, formado por césped sintético, compuesto de mechones rectos monofilamento de 5/8" bicolor con forma de diamante, de fibra 100% polietileno resistente a los rayos UV, 12000 decitex, 400 micras de espesor, 6 hilos por mechón, tejidos sobre base de polipropileno reforzada con una capa de fieltro, con termofijado y sellado con látex, de 40 mm de altura de pelo, 42 mm de altura total de moqueta, 2492 g/m² y 8190 mechones/m², con líneas de juego de césped sintético, color blanco, banda de unión de geotextil de polipropileno, de 300 mm de anchura y adhesivo de poliuretano bicomponente, lastrado con 16 kg/m² de árido silíceo, de granulometría comprendida entre 0,4 y 0,8 mm y 8 kg/m² de granza de caucho, de entre 0,8 y 2,5 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit280b | m² | Césped sintético, compuesto de mechones rectos monofilamento de 5/8" bicolor con forma de diamante, de fibra 100% polietileno resistente a los rayos UV, 12000 decitex, 400 micras de espesor, 6 hilos por mechón, tejidos sobre base de polipropileno reforzada con una capa de fieltro, con termofijado y sellado con látex, de 40 mm de altura de pelo, 42 mm de altura total de moqueta, 2492 g/m² y 8190 mechones/m², suministrado en rollos. (material) | 1 | 17.26 | 17.260 |
| mt47cit285b | m² | Césped sintético, color blanco, suministrado en rollos, para líneas de juego. (material) | 0.04 | 18.49 | 0.740 |
| mt47cit260a | kg | Adhesivo de poliuretano bicomponente. (material) | 0.12 | 4.4 | 0.528 |
| mt47cit250b | m | Banda de unión de geotextil de polipropileno, de 300 mm de anchura, para campos de fútbol de césped sintético, suministrada en rollos. (material) | 0.48 | 1.32 | 0.634 |
| mt47cit004a | kg | Árido silíceo, de granulometría comprendida entre 0,4 y 0,8 mm, suministrado en sacos. (material) | 16 | 0.15 | 2.400 |
| mt47cit270a | kg | Granza de caucho, de entre 0,8 y 2,5 mm. (material) | 8 | 0.45 | 3.600 |
| mq07cel010 | h | Carretilla elevadora diesel de doble tracción de 8 t. (maquinaria) | 0.003 | 28.06 | 0.084 |
| mq11ext020 | h | Extendedora fibriladora para césped sintético. (maquinaria) | 0.004 | 52.93 | 0.212 |
| mo041 | h | Oficial 1ª construcción de obra civil. (mano de obra) | 0.06 | 22.53 | 1.352 |
| mo087 | h | Ayudante construcción de obra civil. (mano de obra) | 0.06 | 21.78 | 1.307 |
| % | % | Costes directos complementarios | 2 % | 28.117 | 0.562 |
|  |  | Costes directos |  |  | 28.679 |

Residuos:
- colocación: mt47cit280b; factor de residuo 0.022
- colocación: mt47cit285b Césped sintético, color blanco, suministrado en rollos, para líneas de juego; factor de residuo 0.0216299
- colocación: mt47cit260a Adhesivo de poliuretano bicomponente; factor de residuo 0.040716
- colocación: mt47cit250b; factor de residuo 0.07
- colocación: mt47cit004a Árido silíceo, de granulometría comprendida entre 0,4 y 0,8 mm, suministrado en sacos; factor de residuo 0.009

## Recursos

**mt47cit280b** m² Césped sintético
Datos técnicos: Coste energético 246.269 MJ; Emisión de CO2 12.227 kg; Código LER 17 02 03; Masa del elemento 2.492 kg; Volumen 0.004153 m3
Residuos:
- embalaje: re170203 Plástico. (componente de residuo); rendimiento 0.05 kg; Código LER 17 02 03; Masa del elemento 1 kg; Volumen 0.001667 m3

**mt47cit285b** m² Césped sintético, color blanco, suministrado en rollos, para líneas de juego
Datos técnicos: Coste energético 205.935 MJ; Emisión de CO2 10.224 kg; Código LER 17 02 03; Masa del elemento 2.075 kg; Volumen 0.003458 m3
Residuos:
- embalaje: re170203 Plástico; rendimiento 0.051 kg

**mt47cit260a** kg Adhesivo de poliuretano bicomponente
Datos técnicos: Coste energético 144.471 MJ; Emisión de CO2 7.014 kg; Código LER 17 09 04; Masa del elemento 1 kg; Volumen 0.000667 m3
Residuos:
- embalaje: re170203 Plástico; rendimiento 0.003 kg

**mt47cit250b** m Banda de unión de geotextil de polipropileno
Datos técnicos: Coste energético 10.656 MJ; Emisión de CO2 0.341 kg; Código LER 17 06 04; Masa del elemento 0.09 kg; Volumen 0.00015 m3
Residuos:
- embalaje: re170203 Plástico; rendimiento 0.001 kg

**mt47cit004a** kg Árido silíceo, de granulometría comprendida entre 0,4 y 0,8 mm, suministrado en sacos
Datos técnicos: Coste energético 0.559 MJ; Emisión de CO2 0.028 kg; Código LER 01 04 08; Masa del elemento 1 kg; Volumen 0.000667 m3
Residuos:
- embalaje: re170203 Plástico; rendimiento 0.005 kg

**mt47cit270a** kg Granza de caucho, de entre 0,8 y 2,5 mm
Datos técnicos: Coste energético 89.324 MJ; Emisión de CO2 3.894 kg
Residuos:
- embalaje: re170203 Plástico; rendimiento 0.005 kg
