# Revestimiento de pavimento deportivo, de resinas sintéticas, sistema "COMPOSAN INDUSTRIAL Y TECNOLOGÍA", para pista de tenis

- Propiedad del archivo: CYPE Ingenieros S.A.
- Formato: FIEBDC-3/2016
- Programa: Generador de precios de la construcción. CYPE Ingenieros, S.A.
- Fecha: 04/10/2024
- Ámbito geográfico: Región de Murcia
- Divisa: EUR
- Costes indirectos: 3 %
- IVA: 21 %

## M Firmes y pavimentos urbanos

### MD Pavimentos deportivos

#### MDR De resinas sintéticas

**MDR010** m² Revestimiento de pavimento deportivo, de resinas sintéticas, sistema "COMPOSAN INDUSTRIAL Y TECNOLOGÍA", para pista de tenis.
Revestimiento de pavimento deportivo, con resistencia al deslizamiento entre 80 y 110 con la superficie seca y entre 55 y 110 con la superficie húmeda, según UNE-EN 13036-4, con resistencia al deslizamiento Rd>45 según UNE-EN 16165 y resbaladicidad clase 3 según CTE, abrasión Taber en seco < 0,2 g, de 3 mm de espesor total aproximado, realizado sobre superficie soporte de aglomerado asfáltico, con el sistema Tennislife Cushion-5 "COMPOSAN INDUSTRIAL Y TECNOLOGÍA", apto para pista de tenis, mediante la aplicación sucesiva de: una capa de regularización y acondicionamiento de la superficie, de mortero, Compotop Sportseal, color gris, a base de resinas sintéticas y cargas minerales seleccionadas (2 kg/m²); una capa de mortero, Compo Resurfacer, color negro, a base de resinas acrílicas (0,3 kg/m²), árido silíceo incoloro, lavado, de granulometría comprendida entre 0,2 y 0,4 mm (0,5 kg/m²) y agua (0,2 l/m²); cinco capas de mortero, Compo Cushion, color negro, a base de resinas elastoméricas, áridos ligeros y partículas de caucho (0,5 kg/m² por capa), pintura al agua, Compo Concentrado 2002, a base de resinas acrílicas, cargas micronizadas y pigmentos (0,1 kg/m² por capa) y agua (0,1 l/m² por capa); tres capas de mortero, Compo Premix, a base de resinas acrílicas, cargas minerales calibradas y pigmentos (0,4 kg/m² cada capa), dejando secar totalmente la capa previa antes de aplicar la siguiente capa y una capa de pintura al agua, Compo Concentrado 2002, color azul, a base de resinas acrílicas, cargas micronizadas y pigmentos (0,3 kg/m²).
Criterio de valoración económica: El precio no incluye la superficie soporte, la ejecución y el sellado de las juntas ni el marcado y ejecución de las líneas de juego.
Incluye: Limpieza de la superficie soporte. Replanteo de las juntas y paños de trabajo. Aplicación, con rastrillo de goma, de la capa de regularización y acondicionamiento de la superficie. Aplicación de las sucesivas capas que forman el pavimento deportivo. Secado de cada capa antes de aplicar la siguiente, incluyendo raspado, barrido y soplado de las imperfecciones. Limpieza final del pavimento.
Criterio de medición de proyecto: Superficie medida en proyección horizontal, según documentación gráfica de Proyecto.
Criterio de medición de obra: Se medirá, en proyección horizontal, la superficie realmente ejecutada según especificaciones de Proyecto.

| Código | Ud | Descripción | Rendimiento | Precio | Importe |
|---|---|---|---|---|---|
| mt47cit050d | kg | Mortero, Compotop Sportseal "COMPOSAN INDUSTRIAL Y TECNOLOGÍA", color gris, a base de resinas sintéticas y cargas minerales seleccionadas, para regularización de superficies; para aplicar con rastrillo de goma. (material) | 2 | 2.03 | 4.060 |
| mt47cit060b | kg | Mortero, Compo Resurfacer "COMPOSAN INDUSTRIAL Y TECNOLOGÍA", color negro, a base de resinas acrílicas. (material) | 0.3 | 5.11 | 1.533 |
| mt47cit002a | kg | Árido silíceo incoloro, lavado, de granulometría comprendida entre 0,2 y 0,4 mm, suministrado en sacos. (material) | 0.5 | 0.22 | 0.110 |
| mt47cit070b | kg | Mortero, Compo Cushion "COMPOSAN INDUSTRIAL Y TECNOLOGÍA", color negro, a base de resinas elastoméricas, áridos ligeros y partículas de caucho. (material) | 2.5 | 5.07 | 12.675 |
| mt27pcc030n | kg | Pintura al agua, Compo Concentrado 2002 "COMPOSAN INDUSTRIAL Y TECNOLOGÍA", color azul, a base de resinas acrílicas, cargas micronizadas y pigmentos. (material) | 0.8 | 6.12 | 4.896 |
| mt47cit080n | kg | Mortero, Compo Premix "COMPOSAN INDUSTRIAL Y TECNOLOGÍA", color azul, a base de resinas acrílicas, cargas minerales calibradas y pigmentos. (material) | 1.2 | 5.35 | 6.420 |
| mo041 | h | Oficial 1ª construcción de obra civil. (mano de obra) | 0.315 | 22.53 | 7.097 |
| mo087 | h | Ayudante construcción de obra civil. (mano de obra) | 0.315 | 21.78 | 6.861 |
| % | % | Costes directos complementarios | 2 % | 43.652 | 0.873 |
|  |  | Costes directos |  |  | 44.525 |

Residuos:
- colocación: mt47cit050d; factor de residuo 0.062802
- colocación: mt47cit060b Mortero, Compo Resurfacer "COMPOSAN INDUSTRIAL Y TECNOLOGÍA", color negro, a base de resinas acrílicas; factor de residuo 0.036792
- colocación: mt47cit002a Árido silíceo incoloro, lavado, de granulometría comprendida entre 0,2 y 0,4 mm, suministrado en sacos; factor de residuo 0.009
- colocación: mt47cit070b; factor de residuo 0.043189
- colocación: mt27pcc030n; factor de residuo 0.0275
- colocación: mt47cit080n; factor de residuo 0.04134

## Recursos

**mt47cit050d** kg Mortero, Compotop Sportseal "COMPOSAN INDUSTRIAL Y TECNOLOGÍA"
Datos técnicos: Coste energético 15.053 MJ; Emisión de CO2 0.575 kg; Código LER 17 09 04; Masa del elemento 1 kg; Volumen 0.000667 m3
Residuos:
- embalaje: re170203 Plástico. (componente de residuo); rendimiento 0.003 kg; Código LER 17 02 03; Masa del elemento 1 kg; Volumen 0.001667 m3

**mt47cit060b** kg Mortero, Compo Resurfacer "COMPOSAN INDUSTRIAL Y TECNOLOGÍA", color negro, a base de resinas acrílicas
Datos técnicos: Coste energético 86.761 MJ; Emisión de CO2 3.294 kg; Código LER 17 09 04; Masa del elemento 1 kg; Volumen 0.000667 m3
Residuos:
- embalaje: re170203 Plástico; rendimiento 0.003 kg

**mt47cit002a** kg Árido silíceo incoloro, lavado, de granulometría comprendida entre 0,2 y 0,4 mm, suministrado en sacos
Datos técnicos: Coste energético 0.559 MJ; Emisión de CO2 0.028 kg; Código LER 01 04 08; Masa del elemento 1 kg; Volumen 0.000667 m3
Residuos:
- embalaje: re170203 Plástico; rendimiento 0.005 kg

**mt47cit070b** kg Mortero, Compo Cushion "COMPOSAN INDUSTRIAL Y TECNOLOGÍA"
Datos técnicos: Coste energético 33.693 MJ; Emisión de CO2 1.387 kg; Código LER 17 09 04; Masa del elemento 1 kg; Volumen 0.000667 m3
Residuos:
- embalaje: re170203 Plástico; rendimiento 0.003 kg

**mt27pcc030n** kg Pintura al agua
Datos técnicos: Coste energético 31.490 MJ; Emisión de CO2 1.556 kg; Código LER 08 01 11; Masa del elemento 1 kg; Volumen 0.001111 m3
Residuos:
- embalaje: re170203 Plástico; rendimiento 0.045 kg

**mt47cit080n** kg Mortero, Compo Premix "COMPOSAN INDUSTRIAL Y TECNOLOGÍA"
Datos técnicos: Coste energético 15.053 MJ; Emisión de CO2 0.575 kg; Código LER 17 09 04; Masa del elemento 1 kg; Volumen 0.000667 m3
Residuos:
- embalaje: re170203 Plástico; rendimiento 0.003 kg
