# Revestimiento de pavimento deportivo, sistema Mapecoat Tns Multisport Professional "MAPEI SPAIN"

- Propiedad del archivo: CYPE Ingenieros S.A.
- Formato: FIEBDC-3/2016
- Programa: Generador de precios de la construcción. CYPE Ingenieros, S.A.
- Fecha: 04/10/2024
- Ámbito geográfico: Región de Murcia
- Divisa: EUR
- Costes indirectos: 3 %
- IVA: 21 %

## M Firmes y pavimentos urbanos

### MD Pavimentos deportivos

#### MDR De resinas sintéticas

**MDR070** m² Revestimiento de pavimento deportivo, sistema Mapecoat Tns Multisport Professional "MAPEI SPAIN".
Revestimiento de pavimento deportivo, apto para pistas deportivas, en exteriores, sistema Mapecoat Tns Multisport Professional "MAPEI SPAIN", sobre superficie soporte de hormigón, mediante la aplicación sucesiva de: una capa de imprimación bicomponente a base de resina epoxi en dispersión acuosa, Mapecoat Tns Primer EPW "MAPEI SPAIN", (0,15 kg/m²), dos capas de imprimación, Mapecoat Tns White Base Coat "MAPEI SPAIN", a base de resinas acrílicas en dispersión acuosa, (0,75 kg/m² cada capa), previa aplicación de revestimiento a base de resina acrílica en dispersión acuosa, Mapecoat Tns Base Color "MAPEI SPAIN", color a elegir, gama A, (0,5 kg/m²), dos capas de acabado, una de revestimiento a base de resinas sintéticas en dispersión acuosa, aditivos, cuarzo microgranular y cargas minerales seleccionadas, Mapecoat Tns Color "MAPEI SPAIN", color a elegir, gama A, (0,3 kg/m²) y otra de revestimiento a base de resina acrílica en dispersión acuosa, Mapecoat Tns Paint "MAPEI SPAIN", color a elegir, gama A, (0,25 kg/m²).
Criterio de valoración económica: El precio incluye la resolución de encuentros y puntos singulares, pero no incluye la superficie soporte, la ejecución y el sellado de las juntas ni el marcado y ejecución de las líneas de juego.
Incluye: Limpieza de la superficie soporte. Replanteo de las juntas y paños de trabajo. Aplicación de la imprimación. Aplicación de la capa base. Aplicación de la capa de sellado. Limpieza final del pavimento.
Criterio de medición de proyecto: Superficie medida en proyección horizontal, según documentación gráfica de Proyecto.
Criterio de medición de obra: Se medirá, en proyección horizontal, la superficie realmente ejecutada según especificaciones de Proyecto.

| Código | Ud | Descripción | Rendimiento | Precio | Importe |
|---|---|---|---|---|---|
| mt47adm016a | kg | Imprimación bicomponente a base de resina epoxi en dispersión acuosa, Mapecoat Tns Primer EPW "MAPEI SPAIN". (material) | 0.15 | 15.91 | 2.387 |
| mt47adm135a | kg | Revestimiento a base de resina acrílica en dispersión acuosa, Mapecoat Tns Base Color "MAPEI SPAIN", color a elegir, gama A. (material) | 0.5 | 4.99 | 2.495 |
| mt47adm110a | kg | Imprimación, Mapecoat Tns White Base Coat "MAPEI SPAIN", a base de resinas acrílicas en dispersión acuosa. (material) | 1.5 | 3.51 | 5.265 |
| mt47adm130a | kg | Revestimiento a base de resinas sintéticas en dispersión acuosa, aditivos, cuarzo microgranular y cargas minerales seleccionadas, Mapecoat Tns Color "MAPEI SPAIN", color a elegir, gama A. (material) | 0.3 | 5.85 | 1.755 |
| mt47adm140a | kg | Revestimiento a base de resina acrílica en dispersión acuosa, Mapecoat Tns Paint "MAPEI SPAIN", color a elegir, gama A. (material) | 0.25 | 7.03 | 1.758 |
| mo020 | h | Oficial 1ª construcción. (mano de obra) | 0.328 | 22.53 | 7.390 |
| mo113 | h | Peón ordinario construcción. (mano de obra) | 0.274 | 21.19 | 5.806 |
| % | % | Costes directos complementarios | 2 % | 26.856 | 0.537 |
|  |  | Costes directos |  |  | 27.393 |

Residuos:
- colocación: mt47adm016a Imprimación bicomponente a base de resina epoxi en dispersión acuosa, Mapecoat Tns Primer EPW "MAPEI SPAIN"; factor de residuo 0.03
- colocación: mt47adm135a; factor de residuo 0.04375
- colocación: mt47adm110a Imprimación, Mapecoat Tns White Base Coat "MAPEI SPAIN", a base de resinas acrílicas en dispersión acuosa; factor de residuo 0.045617
- colocación: mt47adm130a; factor de residuo 0.038084
- colocación: mt47adm140a Revestimiento a base de resina acrílica en dispersión acuosa, Mapecoat Tns Paint "MAPEI SPAIN", color a elegir, gama A; factor de residuo 0.035

## Recursos

**mt47adm016a** kg Imprimación bicomponente a base de resina epoxi en dispersión acuosa, Mapecoat Tns Primer EPW "MAPEI SPAIN"
Datos técnicos: Coste energético 86.761 MJ; Emisión de CO2 3.294 kg; Código LER 17 09 04; Masa del elemento 1 kg; Volumen 0.000667 m3
Residuos:
- embalaje: re170203 Plástico. (componente de residuo); rendimiento 0.003 kg; Código LER 17 02 03; Masa del elemento 1 kg; Volumen 0.001667 m3

**mt47adm135a** kg Revestimiento a base de resina acrílica en dispersión acuosa
Datos técnicos: Coste energético 15.053 MJ; Emisión de CO2 0.575 kg; Código LER 17 09 04; Masa del elemento 1 kg; Volumen 0.000667 m3
Residuos:
- embalaje: re170203 Plástico; rendimiento 0.003 kg

**mt47adm110a** kg Imprimación, Mapecoat Tns White Base Coat "MAPEI SPAIN", a base de resinas acrílicas en dispersión acuosa
Datos técnicos: Coste energético 75.527 MJ; Emisión de CO2 2.872 kg; Código LER 17 09 04; Masa del elemento 1 kg; Volumen 0.000667 m3
Residuos:
- embalaje: re170203 Plástico; rendimiento 0.003 kg

**mt47adm130a** kg Revestimiento a base de resinas sintéticas en dispersión acuosa
Datos técnicos: Coste energético 15.053 MJ; Emisión de CO2 0.575 kg; Código LER 17 09 04; Masa del elemento 1 kg; Volumen 0.000667 m3
Residuos:
- embalaje: re170203 Plástico; rendimiento 0.003 kg

**mt47adm140a** kg Revestimiento a base de resina acrílica en dispersión acuosa, Mapecoat Tns Paint "MAPEI SPAIN", color a elegir, gama A
Datos técnicos: Coste energético 15.053 MJ; Emisión de CO2 0.575 kg; Código LER 17 09 04; Masa del elemento 1 kg; Volumen 0.000667 m3
Residuos:
- embalaje: re170203 Plástico; rendimiento 0.003 kg
